# MasterTop 1327-16dB - pavim. inter. poliuretano decorativo amortig. acústica

- Propiedad del archivo: CONSTRUNARIO
- Formato: FIEBDC-3/2012
- Programa: Construnario Versión 3.51
- Fecha de los precios: 01/10/2021
- Divisa: EUR
- Código: master-build (14/10/2021)

**UMBS_931** m2 MasterTop 1327-16dB - pavim. inter. poliuretano decorativo amortig. acústica
Suministro y puesta en obra de pavimento interior de poliuretano Sistema MasterTop 1327 de Master Builders Solutions o similar, de 3.5 mm de espesor, elástico, de alto efecto decorativo, de alto amortiguamiento al sonido (-16dB), con propiedades bacteriostáticas (según JIS Z 2801:2000 e ISO 22196:2007), con capacidad de puentear fisuras y de bajas emisiones (conforme a AgBB), clasificado como SR-B1,5-AR1-IR4-Cfl-s1 (según EN 13813); consistente en una imprimación del soporte a base de resinas epoxi libre de disolventes MasterTop P 622 (Rendimiento 0,40kg/m2); recubrimiento elástico masivo a base de resina de poliuretano bicomponente pigmentada altamente elástica y sin disolventes MasterTop BC 329 (Rendimiento 1,8 kg/m2); formación de capa base de resina de poliuretano bicomponente, pigmentada libre de disolventes MasterTop BC 361 N, (Rendimiento 2,6 kg/m2); recubrimiento superficial a base de resina de poliuretano bicomponente, pigmentada en base agua resistente a UV y de acabado mate MasterTop TC 417W transparente, (Rendimiento 0,115 kg/m2). Medida la superficie ejecutada.

| Código | Ud | Descripción | Rendimiento |
|---|---|---|---|
| 25027488_MBS | kg | Imprimación epoxi bicomponente, referencia MasterTop P 622 de Master Builders Solutions (material; 05/10/2021) | 0.400 |
| 25027066_MBS | kg | Recubrimiento masivo de poliuretano, referencia MasterTop BC 329 de Master Builders Solutions (material; 06/10/2021) | 1.800 |
| 25026362_MBS | kg | Recubrimiento de poliuretano bicomponente, referencia MasterTop BC 361 N de Master Builders Solutions (material; 06/10/2021) | 2.600 |
| 25026885_MBS | kg | Capa de acabado de poliuretano bicomponente en base agua, referencia MasterTop TC 417 W Clear de Master Builders Solutions (material; 06/10/2021) | 0.115 |
| OGEN003 | h | Oficial 1ª (mano de obra) | 0.350 |
| OGEN005 | h | Ayudante (mano de obra) | 0.350 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25027066_MBS** kg Recubrimiento masivo de poliuretano, referencia MasterTop BC 329 de Master Builders Solutions
Recubrimiento masivo de poliuretano bicomponente que no contiene disolventes, autonivelante, elástico, pigmentado, de bajas emisiones y con propiedades de muy alta absorción de ruido, MasterTop BC 329 de Master Builders Solutions, para pavimentos confortables y decorativos.

**25026362_MBS** kg Recubrimiento de poliuretano bicomponente, referencia MasterTop BC 361 N de Master Builders Solutions
MasterTop BC 361 N un recubrimiento autonivelante de poliuretano alifático bicomponente pigmentado para pavimentos, que no contiene disolventes y de bajas emisiones, que endurece formando un material elástico, resistente, fácil de mantener y tolerante a un amplio rango de productos químicos de limpieza y variedad de compuestos químicos. Debido a su naturaleza alifática, MasterTop BC 361 N es estable de color y resistente a los rayos UV MasterTop BC 361 N puede ser utilizado fresco sobre fresco con el fin de realizar pavimentos decorativos policromáticos. MasterTop BC 361 N es recubierto con una capa de acabado transparente (MasterTop TC 407 W Transparente) con el fin de mejorar la resistencia química, mecánica y al rayado, así como mantener la facilidad de limpiez ¿Cuáles son las propiedades de MasterTop BC 361 N? Bajas emisiones según AgBB. Estable al color. Resistente a los ratos UV. Elástico. Alto grado de confortabilidad al pisar. Absorción de ruido. Resistente. Robusto.

**25026885_MBS** kg Capa de acabado de poliuretano bicomponente en base agua
Capa de acabado de poliuretano bicomponente en base agua, no contiene disolventes, de bajas emisiones, elástico, mate, transparente o pigmentado, endurece formando un material elástico de color estable y resistente a los rayos UV con acabado mate, con propiedades bacteriostáticas según ISO 22196:2007, MasterTop TC 417 W Clear de Master Builders Solutions, para pavimentos confortables y decorativos.
