# Mortero autonivelante en base de cemento, referencia MasterTile SL 515 de Master Builders Solutions

- Propiedad del archivo: CONSTRUNARIO
- Formato: FIEBDC-3/2012
- Programa: Construnario Versión 3.51
- Fecha de los precios: 06/10/2021
- Divisa: EUR

**57236701_MBS** kg Mortero autonivelante en base de cemento, referencia MasterTile SL 515 de Master Builders Solutions
MasterTile SL 515 es un mortero autonivelante de fraguado rápido para nivelación de pavimentos de hormigón y mortero en interiores. Aplicable en espesores de 3 a 20 mm, y en espesores de 15 a 50 mm con la adición de MasterTop F5. Recubrible con cerámica, parquet tarima o piedra natural a las 4 horas, y con resinas a los 3 días. MasterTile SL 515 es un mortero autonivelante con gran adherencia y bombeable Excelente adherencia sobre imprimación MasterTile P 302. Alto poder de nivelación. Endurecimiento sin fisuras. Bombeable. Recubrible con cerámica tras sólo 4 horas de su aplicación. MasterTile SL 515 es aplicable en espesores desde 3 mm hasta 15 mm.
