# Imprimación multifuncional, referencia MasterTile P 302 de Master Builders Solutions. Para suelos y paredes

- Propiedad del archivo: CONSTRUNARIO
- Formato: FIEBDC-3/2012
- Programa: Construnario Versión 3.51
- Fecha de los precios: 06/10/2021
- Divisa: EUR

**57204636_MBS** kg Imprimación multifuncional, referencia MasterTile P 302 de Master Builders Solutions. Para suelos y paredes
MasterTile P 302 es un protector antihumedad y de endurecimiento superficial del yeso y otros soportes absorbentes para la posterior colocación de cerámica con adhesivos Master Builders Solutions. ¿Cuáles son las propiedades de MasterTile P 302? Protege los soportes absorbentes de la humedad. Además, el endurecimiento superficial que proporciona, mejora la capacidad portante y la adherencia de cerámica, moquetas, revoques, etc. Listo para su empleo. Inodoro. No contiene disolventes. Sin efectos narcóticos. No inflamable.
