# MasterTop 560 RS - recrecido suelo 10 mm mortero hidráulico para pavimentos interiores y exteriores

- Propiedad del archivo: CONSTRUNARIO
- Formato: FIEBDC-3/2012
- Programa: Construnario Versión 3.51
- Fecha de los precios: 01/10/2021
- Divisa: EUR
- Código: master-build (14/10/2021)

**UMBS_578** m2 MasterTop 560 RS - recrecido suelo 10 mm mortero hidráulico para pavimentos interiores y exteriores
Suministro y puesta en obra de mortero hidráulico Master Top 560 RS de Master Builders Solutions o similar de rápido curado (Clasificación EN 13813 CT- C50-F10-A6/AR2, comportamiento al fuego A1fl), para el recrecido y regularización de pavimentos de hormigón de 10 mm de espesor medio tanto en aplicaciones en interior como exterior (rendimiento 22 kg/m2 para un espesor de 10 mm), limpio de polvo y residuos sólidos, aplicación previa de puente de unión MasterEmaco P200 de Master Builders Solutions o similar (Clasificación CE EN 1504-4), (rendimiento 2,1 kg/m2), y el vertido y extendido de la mezcla sobre superficies de hormigón o mortero. No se incluyen las operaciones previas de preparación del soporte. Medida la superficie ejecutada. Base del material: Mortero de naturaleza cementosa modificado con polímeros. Usos: superficies horizontales en interior y exterior, áreas sometidas a contacto con humedad permanente, mortero de reparación para reparaciones rápidas en pavimentos industriales, capas de recrecido y regularización de rápido curado, adecuado para suelos con calefacción radiante.

| Código | Ud | Descripción | Rendimiento |
|---|---|---|---|
| 51851903_MBS | kg | Mortero hidráulico monocomponente, referencia MasterTop 560 RS de Master Builders Solutions (material; 05/10/2021) | 22.000 |
| 57240676_MBS | kg | Puente de unión, referencia MasterEmaco P 200 de Master Builders Solutions. Para materiales cementosos sobre hormigón (material; 04/10/2021) | 2.100 |
| OGEN003 | h | Oficial 1ª (mano de obra) | 0.200 |
| OGEN005 | h | Ayudante (mano de obra) | 0.200 |

## Recursos

**51851903_MBS** kg Mortero hidráulico monocomponente, referencia MasterTop 560 RS de Master Builders Solutions
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57240676_MBS** kg Puente de unión, referencia MasterEmaco P 200 de Master Builders Solutions. Para materiales cementosos sobre hormigón
MasterEmaco P 200 es un puente de unión a base de cementos y resinas especiales. MasterEmaco P 200, puente de unión de excelente adherencia y consistencia fluida Excelente adherencia. Consistencia fluida, fácilmente aplicable. Listo para aplicar. Sólo precisa amasado con agua. Una vez endurecido es resistente al agua y a los ciclos hielo - deshielo. Permeable al vapor de agua.
