# Puente de unión, referencia MasterEmaco P 200 de Master Builders Solutions. Para materiales cementosos sobre hormigón

- Propiedad del archivo: CONSTRUNARIO
- Formato: FIEBDC-3/2012
- Programa: Construnario Versión 3.51
- Fecha de los precios: 04/10/2021
- Divisa: EUR

**57240676_MBS** kg Puente de unión, referencia MasterEmaco P 200 de Master Builders Solutions. Para materiales cementosos sobre hormigón
MasterEmaco P 200 es un puente de unión a base de cementos y resinas especiales. MasterEmaco P 200, puente de unión de excelente adherencia y consistencia fluida Excelente adherencia. Consistencia fluida, fácilmente aplicable. Listo para aplicar. Sólo precisa amasado con agua. Una vez endurecido es resistente al agua y a los ciclos hielo - deshielo. Permeable al vapor de agua.
