# Mortero cementoso de fraguado extra rápido, referencia MasterEmaco T 545 de Master Builders Solutions. Reparaciones en zonas de tráfico rodado

- Propiedad del archivo: CONSTRUNARIO
- Formato: FIEBDC-3/2012
- Programa: Construnario Versión 3.51
- Fecha de los precios: 04/10/2021
- Divisa: EUR

**57820231_MBS** kg Mortero cementoso de fraguado extra rápido, referencia MasterEmaco T 545 de Master Builders Solutions. Reparaciones en zonas de tráfico rodado
MasterEmaco T 545 es un Mortero de fraguado extra-rápido para reparación de pavimentos de hormigón y zonas de tráfico rodado. Aplicable incluso a bajas temperaturas (-20oC). MasterEmaco T 545, mortero cementoso de fraguado extra rápido y alta durabilidad Fraguado extra rápido con desarrollo de altas resistencias iniciales para una mínima interrupción del tráfico rodado. Elevada resistencia a compresión a edades tempranas (45 minutos a +20ºC). Alta durabilidad. Resistencia elevada a ciclos hielo - deshielo y a sales de deshielo. Preparado para su aplicación, solo precisa de adición de agua para el amasado. Fácil de trabajar, no precisa curado. Alta adherencia al hormigón de base, no necesita puente de unión. Puede aplicarse a temperaturas bajo cero. Sin retracción. Base del material Mezcla de cementos de fosfato de magnesio, áridos seleccionados, con resinas especiales y aditivos.
