# MasterEmaco T 545 - reparación zona tráfico mortero extra rápido e'=40 mm

- Propiedad del archivo: CONSTRUNARIO
- Formato: FIEBDC-3/2012
- Programa: Construnario Versión 3.51
- Fecha de los precios: 01/10/2021
- Divisa: EUR
- Código: master-build (14/10/2021)

**UMBS_177** m2 MasterEmaco T 545 - reparación zona tráfico mortero extra rápido e'=40 mm
Suministro y puesta en obra de reparación de pavimentos de hormigón con tráfico rodado, con mortero hidráulico extra rápido MasterEmaco T 545 de Master Builders Solutions o similar (Rendimiento 80 kg/m2), con un espesor medio de 40 mm, extendido, regleado, fratasado y curado, sobre superficies de hormigón, sin incluir la preparación del soporte. Medida la superficie ejecutada. Características: mortero de reparación y recrecido de pavimento de hormigón de rápida puesta en servicio. Aplicación: reparaciones en cámaras frigoríficas e industriales, pavimentos en industria y comercio donde el tiempo de interrupción del tráfico deba de ser mínimo, reparaciones en muelles de descarga y rampas. Hay que humedecer el soporte antes de aplicar el material. No se debe amasar más material del que pueda ser aplicado y compactado en 10 minutos a 20 º c. Para aplicaciones en espesores superiores a 30 mm, debe mezclarse árido de 10 mm a razón de 10 kg por saco de 25 kg de EMACO T 545.

| Código | Ud | Descripción | Rendimiento |
|---|---|---|---|
| 57820231_MBS | kg | Mortero cementoso de fraguado extra rápido, referencia MasterEmaco T 545 de Master Builders Solutions. Reparaciones en zonas de tráfico rodado (material; 04/10/2021) | 80.000 |
| OGEN003 | h | Oficial 1ª (mano de obra) | 0.300 |
| OGEN006 | h | Peón especialista (mano de obra) | 0.300 |

## Recursos

**57820231_MBS** kg Mortero cementoso de fraguado extra rápido
MasterEmaco T 545 es un Mortero de fraguado extra-rápido para reparación de pavimentos de hormigón y zonas de tráfico rodado. Aplicable incluso a bajas temperaturas (-20oC). MasterEmaco T 545, mortero cementoso de fraguado extra rápido y alta durabilidad Fraguado extra rápido con desarrollo de altas resistencias iniciales para una mínima interrupción del tráfico rodado. Elevada resistencia a compresión a edades tempranas (45 minutos a +20ºC). Alta durabilidad. Resistencia elevada a ciclos hielo - deshielo y a sales de deshielo. Preparado para su aplicación, solo precisa de adición de agua para el amasado. Fácil de trabajar, no precisa curado. Alta adherencia al hormigón de base, no necesita puente de unión. Puede aplicarse a temperaturas bajo cero. Sin retracción. Base del material Mezcla de cementos de fosfato de magnesio, áridos seleccionados, con resinas especiales y aditivos.
