# MasterEmaco T 1100 TIX - mortero ultra rápido tixotrópico para reparación de pavimentos de asfalto u hormigón

- Propiedad del archivo: CONSTRUNARIO
- Formato: FIEBDC-3/2012
- Programa: Construnario Versión 3.51
- Fecha de los precios: 01/10/2021
- Divisa: EUR
- Código: master-build (14/10/2021)

**UMBS_555** m2 MasterEmaco T 1100 TIX - mortero ultra rápido tixotrópico para reparación de pavimentos de asfalto u hormigón
Reparación de pavimento en áreas públicas, para trabajos de mantenimiento, mediante aplicación manual de mortero fluido tixotrópico, de fraguado ultra rápido, MasterEmaco T 1100 TIX de Master Builders Solutions, de clase R4 según UNE-EN 1504-3, en capa de 10 mm de espesor medio. Campo de aplicación: reparación urbana, colocación de elementos de alcantarillado, marcos, mobiliario, bordillos, adoquín, parcheo zonas horizontales, reparación de zonas con pendientes. Base: cemento, árido y resinas. Aplicable entre -10 y +30ºC. Admite el tráfico tras 2 horas de ser aplicado. Aplicable de 10 a 100 mm de espesor en reparación, 25-150 mm como lecho de mortero y en mayor espesor, se pude aditivar un 30% de árido. Consumo: 1,95 kg de producto / dm3 de mortero amasado.

| Código | Ud | Descripción | Rendimiento |
|---|---|---|---|
| 53278557_MBS | kg | Mortero tixotrópico de fraguado ultra rápido, referencia MasterEmaco T 1100 TIX de Master Builders Solutions, Para reparaciones urbanas (material; 04/10/2021) | 25.000 |
| OGEN006 | h | Peón especialista (mano de obra) | 0.110 |

## Recursos

**53278557_MBS** kg Mortero tixotrópico de fraguado ultra rápido
MasterEmaco T 1100 TIX es un mortero de reparación, tixotrópico, sulforresistente, de endurecimiento ultra rápido para reparaciones en áreas de tráfico pesado, incluso a temperaturas bajo cero. MasterEmaco T 1100 TIX se aplica de forma tixotrópica para reparar el alcantarillado. También se utiliza en reparaciones horizontales e incluso verticales de grandes dimensiones. Puede utilizarse para el pegado de bordillos y pavimentos de hormigón. MasterEmaco T 1100 TIX, mortero de fraguado ultra rápido de gran durabilidad Desarrollo ultra rápido de resistencias. Permite tráfico rodado tras 2 horas de su aplicación. Excelentes propiedades de aplicación. de 10 hasta 100 mm en reparaciones de 25 hasta 150 mm como lecho de mortero para espesores superiores se puede adicionar hasta un máximo de un 30% de árido Puede aplicarse a temperaturas bajo cero (hasta -10ºC). Altas resistencias iniciales y finales. Excelente adherencia. Excelente durabilidad. Mínima retracción de =0.3 mm/m Endurecimiento sin fisuración. Excelente resistencia a los ciclos hielo - deshielo. Buena protección del armado de refuerzo debido a la baja absorción de agua y a la buena resistencia a la carbonatación. Excelente resistencia al deslizamiento, incluso en condiciones de humedad. Alta resistencia a los hidrocarburos. Base del material cementosa, no contiene sustancias peligrosas. Clasificado como Clase R4 de la norma UNE EN 1504 parte 3. Respetuoso con el medio ambiente: bajas emisiones de CO2 en su proceso de fabricación. Sulforesistente. Apto para contacto con agua de mar y aguas con alto contenido en sulfatos.
