# Mortero fluido de fraguado ultra rápido, referencia MasterEmaco T 1400 FR de Master Builders Solutions. Zonas con alta exposición al tráfico

- Propiedad del archivo: CONSTRUNARIO
- Formato: FIEBDC-3/2012
- Programa: Construnario Versión 3.51
- Fecha de los precios: 04/10/2021
- Divisa: EUR

**56589837_MBS** kg Mortero fluido de fraguado ultra rápido, referencia MasterEmaco T 1400 FR de Master Builders Solutions. Zonas con alta exposición al tráfico
MasterEmaco T 1400 FR es un mortero de reparación, reforzado con fibras de acero de endurecimiento ultra rápido para reparaciones en áreas de tráfico pesado, incluso a temperaturas bajo cero. MasterEmaco T 1400 FR se aplica de forma fluida para reparar el alcantarillado. También se utiliza en reparaciones horizontales que soporten alto tráfico pesado como aeropuertos, carreteras y otros. MasterEmaco T 1400 FR, mortero fluido que permite tráfico rodado tras 2 horas de su aplicación Desarrollo ultra rápido de resistencias. Permite tráfico rodado tras 2 horas de su aplicación. Excelentes propiedades de aplicación. de 10 hasta 100 mm en reparaciones. Fácil aplicación en consistencia fluida. Altísima ductilidad gracias al contenido en fibras metálicas especiales. Resiste altas cargas dinámicas e impactos. Puede aplicarse a temperaturas bajo cero (hasta -10ºC). Altas resistencias iniciales y finales. Excelente adherencia. Excelente durabilidad. Mínima retracción de =0.3 mm/m. Endurecimiento sin fisuración. Excelente resistencia a los ciclos hielo - deshielo. Buena protección del armado de refuerzo debido a la baja absorción de agua y a la buena resistencia a la carbonatación. Excelente resistencia ala deslizamiento, incluso en condiciones de humedad. Alta resistencia a los hidrocarburos. Base del material cementosa, no contiene sustancias peligrosas. Clasificado como Clase R4 de la norma UNE EN 1504 parte 3. Respetuoso con el medio ambiente: bajas emisiones de CO2 en su proceso de fabricación. Sulforesistente. Apto para contacto con agua de mar y aguas con alto contenido en sulfatos.o.
