# MasterEmaco T 1200 PG - mortero ultra rápido para reparación de pavimentos de asfalto u hormigón

- Propiedad del archivo: CONSTRUNARIO
- Formato: FIEBDC-3/2012
- Programa: Construnario Versión 3.51
- Fecha de los precios: 14/10/2021
- Divisa: EUR
- Código: master-build

**UMBS_489** m2 MasterEmaco T 1200 PG - mortero ultra rápido para reparación de pavimentos de asfalto u hormigón (01/10/2021)
Reparación de pavimento en áreas públicas, para trabajos de mantenimiento por vertido a elementos confinados o encofrados, mediante aplicación manual de mortero fluido de fraguado ultra rápido, MasterEmaco T 1200 PG de Master Builders Solutions, de clase R4 según UNE-EN 1504-3, en capa de 10 mm de espesor medio. Campo de aplicación: reparación urbana, colocación de elementos de alcantarillado, marcos, mobiliario, bordillos, adoquín, parcheo zonas horizontales donde se requiera fluidez. Base: cementos, áridos, resinas y fibras de aleación especiales. Aplicable entre -10 y +30ºC. Tras 2 horas de aplicar admite el tráfico. Aplicable de 10 a 150 mm de espesor en reparación, 25-150 mm como lecho de mortero y en mayor espesor, se pude aditivar un 30% de árido. Consumo: 2,05 kg de producto / dm3 de mortero amasado. Propiedades: aplicable en zonas expuestas a tráfico, endurece sin fisuración, posee una excelente resistencia a los ciclos de hielo-deshielo, excelente resistencia al deslizamiento, incluso en condiciones de humedad.

| Código | Ud | Descripción | Rendimiento |
|---|---|---|---|
| 50684614_MBS | kg | Mortero fluido de fraguado ultra rápido, referencia MasterEmaco T 1200 PG de Master Builders Solutions. Rápido endurecimiento (material; 04/10/2021) | 20.500 |
| OGEN006 |  |  | 0.400 |

## Recursos

**50684614_MBS** kg Mortero fluido de fraguado ultra rápido
MasterEmaco T 1200 PG es un mortero de reparación, de rápido endurecimiento para reparaciones en áreas de tráfico pesado, incluso a temperaturas bajo cero. MasterEmaco T 1200 PG se aplica de forma fluida para reparar el alcantarillado, para reparación de losas y para reparación de juntas. También se utiliza en reparaciones horizontales de grandes dimensiones. MasterEmaco T 1200 PG, mortero fluido de reparación de gran durabilidad Desarrollo ultra rápido de resistencias. Permite tráfico rodado tras 2 horas de su aplicación. Excelentes propiedades de aplicación. de 10 hasta 100 mm en reparaciones. de 25 hasta 150 mm como lecho de mortero. para espesores supe riores se puede adicionar hasta un máximo de un 30% de árido. Fácil aplicación en consistencia fluida. Puede aplicarse a temperaturas bajo cero (hasta -10ºC). Alt
