# Mortero fluido de fraguado ultra rápido, referencia MasterEmaco T 1200 PG de Master Builders Solutions. Rápido endurecimiento

- Propiedad del archivo: CONSTRUNARIO
- Formato: FIEBDC-3/2012
- Programa: Construnario Versión 3.51
- Fecha de los precios: 04/10/2021
- Divisa: EUR

**50684614_MBS** kg Mortero fluido de fraguado ultra rápido, referencia MasterEmaco T 1200 PG de Master Builders Solutions. Rápido endurecimiento
MasterEmaco T 1200 PG es un mortero de reparación, de rápido endurecimiento para reparaciones en áreas de tráfico pesado, incluso a temperaturas bajo cero. MasterEmaco T 1200 PG se aplica de forma fluida para reparar el alcantarillado, para reparación de losas y para reparación de juntas. También se utiliza en reparaciones horizontales de grandes dimensiones. MasterEmaco T 1200 PG, mortero fluido de reparación de gran durabilidad Desarrollo ultra rápido de resistencias. Permite tráfico rodado tras 2 horas de su aplicación. Excelentes propiedades de aplicación. de 10 hasta 100 mm en reparaciones. de 25 hasta 150 mm como lecho de mortero. para espesores supe riores se puede adicionar hasta un máximo de un 30% de árido. Fácil aplicación en consistencia fluida. Puede aplicarse a temperaturas bajo cero (hasta -10ºC). Alt
