# MasterEmaco T 907 - base de pav. adoquín tráfico moderado, con mortero

- Propiedad del archivo: CONSTRUNARIO
- Formato: FIEBDC-3/2012
- Programa: Construnario Versión 3.51
- Fecha de los precios: 01/10/2021
- Divisa: EUR
- Código: master-build (14/10/2021)

**UMBS_179** m2 MasterEmaco T 907 - base de pav. adoquín tráfico moderado, con mortero
Relleno de base de pavimento de adoquín con MasterEmaco T 907 de Master Builders Solutions o similar. Este mortero de cemento lo constituyen una serie de materiales tales como una mezcla de cementos, áridos seleccionados, aditivos y resinas. Aplicación: el material es mezclado con agua y agitador. Consumos: un saco de 25 kg contiene 13 litros de material. Para uso como mortero de base, mezclar con árido de 0,3 mm en relación 1:2 hasta 1:4, según resistencia requerida.

| Código | Ud | Descripción | Rendimiento |
|---|---|---|---|
| 51377712_MBS | kg | Mortero cementoso, referencia MasterEmaco T 907 de Master Builders Solutions (material; 06/10/2021) | 12.500 |
| PGEN012 | m3 | Arena triturada lavada 0-5 mm (material) | 0.020 |
| OGEN004 | h | Oficial 2ª (mano de obra) | 0.480 |
| OGEN007 | h | Peón (mano de obra) | 0.480 |

## Recursos

**51377712_MBS** kg Mortero cementoso, referencia MasterEmaco T 907 de Master Builders Solutions
MasterEmaco T 907 es una Mezcla de cementos, áridos seleccionados, aditivos y resinas. Para pavimentos. Para interiores y exteriores. Para juntas con anchuras desde 5 mm. Para el relleno de mosaico pequeño Relleno rápido y económico de juntas en todo tipo de pavimentos exteriores incluido: Piedra, hormigón, pizarra, barro cocido, terracota y gres extruido. Apropiado para todo tipo de tráfico. MasterEmaco T 907, mortero cementoso de consistencia autoalisante Consistencia autoalisante que facilita su aplicación. Elevadas resistencias mecánicas. Resistente a ciclos hielo-deshielo. Impide el crecimiento de plantas y hierbas en las juntas. Endurecimiento rápido. Impermeable al agua. Exento de segregación.
