# MasterEmaco T 907 - relleno mortero juntas, 5 mm, pav. tráfico moderado, piedra 240x160x70 mm

- Propiedad del archivo: CONSTRUNARIO
- Formato: FIEBDC-3/2012
- Programa: Construnario Versión 3.51
- Fecha de los precios: 01/10/2021
- Divisa: EUR
- Código: master-build (14/10/2021)

**UMBS_175** m2 MasterEmaco T 907 - relleno mortero juntas, 5 mm, pav. tráfico moderado, piedra 240x160x70 mm
Relleno de juntas de pavimento de adoquín con MasterEmaco T 907 de Master Builders Solutions o similar, con anchuras desde 5 mm. Este mortero de cemento lo constituyen una serie de materiales tales como una mezcla de cementos, áridos seleccionados, aditivos y resinas. Aplicación: el material es mezclado con agua y agitador. Consumos: un saco de 25 kg contiene 13 litros de material. Como ejemplo, en juntas de 10 mm de ancho y 30 mm de profundidad, el consumo será: - en adoquines de 7x7 cm aprox. 11-13 kg/m2, de 10x10 (9-11 kg/m2) y en 17x17 (7-9 kg/m2).

| Código | Ud | Descripción | Rendimiento |
|---|---|---|---|
| 51377712_MBS | kg | Mortero cementoso, referencia MasterEmaco T 907 de Master Builders Solutions (material; 06/10/2021) | 7.300 |
| OGEN006 | h | Peón especialista (mano de obra) | 0.200 |

## Recursos

**51377712_MBS** kg Mortero cementoso, referencia MasterEmaco T 907 de Master Builders Solutions
MasterEmaco T 907 es una Mezcla de cementos, áridos seleccionados, aditivos y resinas. Para pavimentos. Para interiores y exteriores. Para juntas con anchuras desde 5 mm. Para el relleno de mosaico pequeño Relleno rápido y económico de juntas en todo tipo de pavimentos exteriores incluido: Piedra, hormigón, pizarra, barro cocido, terracota y gres extruido. Apropiado para todo tipo de tráfico. MasterEmaco T 907, mortero cementoso de consistencia autoalisante Consistencia autoalisante que facilita su aplicación. Elevadas resistencias mecánicas. Resistente a ciclos hielo-deshielo. Impide el crecimiento de plantas y hierbas en las juntas. Endurecimiento rápido. Impermeable al agua. Exento de segregación.
