# MasterTop 544 mortero hidráulico regularización y nivelación de pavimentos interiores e'=20mm

- Propiedad del archivo: CONSTRUNARIO
- Formato: FIEBDC-3/2012
- Programa: Construnario Versión 3.51
- Fecha de los precios: 01/10/2021
- Divisa: EUR
- Código: master-build (14/10/2021)

**UMBS_068** m2 MasterTop 544 mortero hidráulico regularización y nivelación de pavimentos interiores e'=20mm
Suministro y puesta en obra de capa de regularización y nivelación MasterTop 544 de Master Builders Solutions, de 20mm de espesor. Mortero hidráulico monocomponente y autoalisante de altas prestaciones para pavimentos interiores de hormigón o mortero; consistente en imprimación de resinas sintéticas MasterTile P 303 de Master Builders Solutions o similar diluidas en agua en proporción 1:2 aplicada en dos capas con rodillo sobre el soporte de hormigón, procurando un reparto uniforme y aplicando la segunda capa cuando la primera haya secado por completo (rendimiento 90 -130 ml/m2 y capa); aplicación de una capa de MasterTop 544 (según EN13813 CT-C40-F6-ARO0,5) amasado con agua 4l de agua cada saco de 20kg (rendimiento: 2kg de mezcla/m2 y mm de espesor). Color gris. Medida realmente ejecutada.

| Código | Ud | Descripción | Rendimiento |
|---|---|---|---|
| PMBS_AGR01 | l | MasterTile P 303 - imprimación (2 capas) (material) | 2.000 |
| PMBS_AGR02 | kg | MasterTop 544 - capa regularización imprimación (material) | 40.000 |
| OGEN003 | h | Oficial 1ª (mano de obra) | 0.350 |
| OGEN005 | h | Ayudante (mano de obra) | 0.350 |
