# Aditivo, referencia MasterTile A 200 de Master Builders Solutions. Confección de adhesivos deformables e impermeables

- Propiedad del archivo: CONSTRUNARIO
- Formato: FIEBDC-3/2012
- Programa: Construnario Versión 3.51
- Fecha de los precios: 06/10/2021
- Divisa: EUR

**50426083_MBS** kg Aditivo, referencia MasterTile A 200 de Master Builders Solutions. Confección de adhesivos deformables e impermeables
¿Cómo funciona el aditivo líquido MasterTile A 200? MasterTile A 200 es un aditivo líquido para mezclar con los adhesivos para cerámica Master Builders Solutions. Proporciona flexibilidad, impermeabilidad y mayor fuerza de agarre. Indicado para colocación sobre cerámica antigua, gres porcelánico y soportes con movimientos. Aplicable en interiores, exteriores, suelos y paredes. ¿Cuáles son las propiedades del aditivo líquido MasterTile A 200? Elastifica los morteros aditivados, permitiendo su aplicación sobre soportes con ligeros movimientos. Mejora la adherencia, tanto sobre soportes absorbentes como no absorbentes. Resistente al agua, las heladas y la intemperie.
