# MasterTile NTS 440 + MasterTile A 200 - peldaño y zanquín de granito + adhesivo

- Propiedad del archivo: CONSTRUNARIO
- Formato: FIEBDC-3/2012
- Programa: Construnario Versión 3.51
- Fecha de los precios: 01/10/2021
- Divisa: EUR
- Código: master-build (14/10/2021)

**UMBS_346** m MasterTile NTS 440 + MasterTile A 200 - peldaño y zanquín de granito + adhesivo
Peldaño de granito Rosa Porriño de espesores de tabica 2 y huella 3 cm, p.p. de zanquín del mismo material, recibido con adhesivo especial para placas de mármol MasterTile NTS 440 de Master Builders Solutions o similar (clasificación C2TE según EN 12004) mezclado con aditivo líquido MasterTile A 200 de Master Builders Solutions o similar; incluso repaso, rejuntando con mortero MasterTile CR 730 TIX de Master Builders Solutions o similar (clasificación CE2 según EN 13888) y limpieza; construido según NTE/RS-R-19. Medido según la longitud de la arista de intersección entre huella y tabica.

| Código | Ud | Descripción | Rendimiento | Precio |
|---|---|---|---|---|
| PMBS_AGR08 | kg | MasterTile NTS 440 adhesivo + MasterTile A 200 aditivo imperm. deformable (material) | 3.000 |  |
| 25027325_MBS | kg | Mortero epoxi de elevada resistencia química, referencia MasterTile CR 730 TIX de Master Builders Solutions (material; 07/10/2021) | 1.800 | 12.27 |
| PGEN142 | m | Peldaño granito pulido (material) | 1.000 |  |
| PGEN143 | m | Zanquín granito 42x18 cm (material) | 0.420 |  |
| OGEN006 | h | Peón especialista (mano de obra) | 0.600 |  |
| OGEN003 | h | Oficial 1ª (mano de obra) | 0.600 |  |

## Recursos

**25027325_MBS** kg Mortero epoxi de elevada resistencia química, referencia MasterTile CR 730 TIX de Master Builders Solutions
MasterTile CR 730 TIX de Master Builders Solutions Mortero epoxi de elevada resistencia química para rejuntado de cerámica en muros y suelos Campo de aplicación . Aplicable en interiores y exteriores. . Aplicable en vertical (MasterTile CR 730TIX) y horizontal (MasterTile CR 730PG). . Colocación y rejuntado de baldosas resistente al ataque químico e impermeable al agua. . Colocación de baldosas en oficinas, colegios, depuradoras de aguas residuales, granjas de animales, industrias lácteas, queserías, industrias de zumos de frutas, carnicerías, escaleras a la intemperie sometidas a la acción de las sales de deshielo, etc. . Colocación de baldosas en aplicaciones en las que el tiempo de puesta en servicio deba ser muy corto. . Colocación de baldosas en soportes que deban estar protegidos de la humedad (tableros de cocina, etc.). . Colocación de baldosas en laboratorios, hospitales, piscinas, baños termales, salas de baterías, etc. Consultar con el Departamento Técnico cualquier aplicación no prevista en esta relación.
