# Mortero epoxi de elevada resistencia química, referencia MasterTile CR 730PG de Master Builders Solutions

- Propiedad del archivo: CONSTRUNARIO
- Formato: FIEBDC-3/2012
- Programa: Construnario Versión 3.51
- Fecha de los precios: 06/10/2021
- Divisa: EUR

**25027320_MBS** kg Mortero epoxi de elevada resistencia química, referencia MasterTile CR 730PG de Master Builders Solutions
MasterTile CR 770 es un mortero de rejuntado epoxy de muy elevada resistencia química e impermeable para el sellado de juntas entre baldosas de gres antiácido u otras baldosas en industrias, laboratorios, piscinas, etc. Bicomponente. Para juntas de ancho entre 3 y 20 mm. Aplicable en interiores, exteriores, suelos y paredes. ¿Cuáles son las propiedades de MasterTile CR 770? Aplicable en juntas de anchos entre 3 y 20 mm. Excelente resistencia química. Tixotrópico. Puede aplicarse en juntas verticales sin descolgamiento. Impermeable al agua y al vapor de agua. Resistente al desgaste por tráfico rodado o arrastrado. Endurecimiento sin fisuración ni retracción. Resistente a sales de deshielo y a ciclos hielo-deshielo. Elevada resistencia mecánica y a la abrasión. Fácil de aplicar y limpiar. Excelente adherencia a los laterales de las baldosas. Resistente a la humedad permanente y al lavado a presión. Clasificado como RG según norma UNE EN 13888:2009.
