# MasterTile CR 730PG suelos + MasterTop F18 - zócalo gres porcel. antiácido + pieza canto romo 24x11.5x1.5cm

- Propiedad del archivo: CONSTRUNARIO
- Formato: FIEBDC-3/2012
- Programa: Construnario Versión 3.51
- Fecha de los precios: 01/10/2021
- Divisa: EUR
- Código: master-build (14/10/2021)

**UMBS_335** m MasterTile CR 730PG suelos + MasterTop F18 - zócalo gres porcel. antiácido + pieza canto romo 24x11.5x1.5cm
Zócalo de 25 cm de altura, formado por piezas especiales: zócalo rinconera de gres porcelánico extrusionado antiácido de 11,5 x 24 x 1,5 cm, y pieza de canto romo de iguales dimensiones, recibidas con adhesivo deformable y de gran adherencia mediante la técnica de doble encolado, MasterTile CR 730 TIX de Master Builders Solutions o similar (clasificación tipo C2TE según UNE EN 12004), rejuntado con mortero epoxi MasterTile CR 730PG de Master Builders Solutions o similar (clasificación tipo RG según EN 13888), más árido de cuarzo MasterTop F 18 de Master Builders Solutions o similar y limpieza del pavimento; realizado según NTE/RSR-2. Medida la superficie ejecutada.

| Código | Ud | Descripción | Rendimiento | Precio |
|---|---|---|---|---|
| 25027325_MBS | kg | Mortero epoxi de elevada resistencia química, referencia MasterTile CR 730 TIX de Master Builders Solutions (material; 07/10/2021) | 2.600 | 12.27 |
| 25027320_MBS | kg | Mortero epoxi de elevada resistencia química, referencia MasterTile CR 730PG de Master Builders Solutions (material; 06/10/2021) | 0.090 |  |
| 57221596_MBS | kg | Áridos de cuarzo naturales, referencia MasterTop Filler de Master Builders Solutions. Aplicación de pavimentos industriales (material; 06/10/2021) | 0.090 |  |
| PGEN163 | u | Pieza zócalo rinconera antiácido 11,5x24x1,5 cm (material) | 4.100 |  |
| PGEN164 | u | Pieza canto romo antiácido 11,5x24x1,5 cm (material) | 4.100 |  |
| OGEN017 | h | Oficial 1ª alicatador (mano de obra) | 0.550 |  |
| OGEN006 | h | Peón especialista (mano de obra) | 0.550 |  |

## Recursos

**25027325_MBS** kg Mortero epoxi de elevada resistencia química, referencia MasterTile CR 730 TIX de Master Builders Solutions
MasterTile CR 730 TIX de Master Builders Solutions Mortero epoxi de elevada resistencia química para rejuntado de cerámica en muros y suelos Campo de aplicación . Aplicable en interiores y exteriores. . Aplicable en vertical (MasterTile CR 730TIX) y horizontal (MasterTile CR 730PG). . Colocación y rejuntado de baldosas resistente al ataque químico e impermeable al agua. . Colocación de baldosas en oficinas, colegios, depuradoras de aguas residuales, granjas de animales, industrias lácteas, queserías, industrias de zumos de frutas, carnicerías, escaleras a la intemperie sometidas a la acción de las sales de deshielo, etc. . Colocación de baldosas en aplicaciones en las que el tiempo de puesta en servicio deba ser muy corto. . Colocación de baldosas en soportes que deban estar protegidos de la humedad (tableros de cocina, etc.). . Colocación de baldosas en laboratorios, hospitales, piscinas, baños termales, salas de baterías, etc. Consultar con el Departamento Técnico cualquier aplicación no prevista en esta relación.

**25027320_MBS** kg Mortero epoxi de elevada resistencia química, referencia MasterTile CR 730PG de Master Builders Solutions
MasterTile CR 770 es un mortero de rejuntado epoxy de muy elevada resistencia química e impermeable para el sellado de juntas entre baldosas de gres antiácido u otras baldosas en industrias, laboratorios, piscinas, etc. Bicomponente. Para juntas de ancho entre 3 y 20 mm. Aplicable en interiores, exteriores, suelos y paredes. ¿Cuáles son las propiedades de MasterTile CR 770? Aplicable en juntas de anchos entre 3 y 20 mm. Excelente resistencia química. Tixotrópico. Puede aplicarse en juntas verticales sin descolgamiento. Impermeable al agua y al vapor de agua. Resistente al desgaste por tráfico rodado o arrastrado. Endurecimiento sin fisuración ni retracción. Resistente a sales de deshielo y a ciclos hielo-deshielo. Elevada resistencia mecánica y a la abrasión. Fácil de aplicar y limpiar. Excelente adherencia a los laterales de las baldosas. Resistente a la humedad permanente y al lavado a presión. Clasificado como RG según norma UNE EN 13888:2009.

**57221596_MBS** kg Áridos de cuarzo naturales
Áridos de cuarzo naturales utilizados en la aplicación de pavimentos industriales. Áridos de cuarzo natural de diferentes granulometrías utilizados en combinación con resinas epoxi o poliuretano para la confección de los distintos sistemas de recubrimientos de pavimentos industriales. Consultar con el Servicio Técnico cualquier aplicación no prevista en esta relación.
