# MasterTile NTS 440 - solado mármol, pulido y abrillantado in situ 2 cm

- Propiedad del archivo: CONSTRUNARIO
- Formato: FIEBDC-3/2012
- Programa: Construnario Versión 3.51
- Fecha de los precios: 01/10/2021
- Divisa: EUR
- Código: master-build (14/10/2021)

**UMBS_435** m2 MasterTile NTS 440 - solado mármol, pulido y abrillantado in situ 2 cm
Solado con baldosas de mármol blanco Macael de 30 x 30 cm. y 2 cm. de espesor, recibidas con adhesivo especial para piedra natural MasterTile NTS 440 de Master Builders Solutions o similar (clasificación C2TE según EN 12004); incluso cortes, p.p. de piezas romas o ingletes, rejuntado con mortero especial MasterTile FLX 428 de Master Builders Solutions o similar (clasificación según EN 13888 como CE2) y limpieza y pulido del pavimento; construido según NTE/SR-1. Medida la superficie ejecutada.

| Código | Ud | Descripción | Rendimiento |
|---|---|---|---|
| 57200290_MBS | kg | Adhesivo especial, referencia MasterTile NTS 440 de Master Builders Solutions, Colocación de placas de mármol y piedra natural (material; 06/10/2021) | 6.000 |
| PGEN170 | m2 | Pulido y abrillantado mármol in situ (material) | 1.000 |
| PGEN144 | m2 | Baldosa mármol 60x40x2 cm (material) | 1.050 |
| OGEN017 | h | Oficial 1ª alicatador (mano de obra) | 0.365 |
| OGEN006 | h | Peón especialista (mano de obra) | 0.185 |

## Recursos

**57200290_MBS** kg Adhesivo especial
MasterTile NTS 440 blanco es un adhesivo especial para colocación de placas de mármol y piedra natural. MasterTile NTS 440 blancoes un adhesivo que resiste a la humedad y es de rápido endurecimiento Aplicable en espesores hasta 15 mm. Rápido endurecimiento. Transitable y rejuntable tras 12 horas. Resiste la humedad permanente y las heladas. No comunica coloración a las placas de mármol y piedra natural. MasterTile NTS 440 blanco está clasificado según la UNE-EN 12004:2001 como adhesivo para baldosas cerámicas tipo C2TE.
