# Mortero R4 de consistencia dual de alta resistencia y rápido secado, referencia MasterEmaco T 800 DUO de Master Builders Solutions

- Propiedad del archivo: CONSTRUNARIO
- Formato: FIEBDC-3/2012
- Programa: Construnario Versión 3.51
- Fecha de los precios: 05/10/2021
- Divisa: EUR

**50640710_MBS** kg Mortero R4 de consistencia dual de alta resistencia y rápido secado, referencia MasterEmaco T 800 DUO de Master Builders Solutions
El sistema de productos MasterEmaco de Master Builders Solutions, ofrece soluciones completas para hormigones dañados o deteriorados por las condiciones meteorológicas cambiantes, los iones de cloruro, los contaminantes y las condiciones ambientales extremas. El porfolio MasterEmaco de imprimaciones, morteros de reparación cementosos y resinosos, revestimientos de nivelación y de reparación estructural, constituye un sistema completo pensado para reemplazar el hormigón deteriorado y restablecer la resistencia, integridad estructural y estética originales. ¿Por qué el sistema de refuerzo MasterEmaco es una solución única? Formulados para su proyección en húmedo o en seco, moldeado o aplicación manual con espátula, tixotrópico, los productos sulforresistentes de excelente rendimiento de la línea MasterEmaco restablecen la durabilidad y la capacidad de carga del hormigón a largo plazo. Con su acción acelerada que facilita una rápida recuperación de la operatividad, alcanzan el mismo grado de resistencia que el hormigón, mejoran la estética y alargan el ciclo de vida del edificio o estructura.
