# MasterEmaco T 800 DUO - mortero hidráulico rápido de repara. y regul. sop. hor., esp. 40 mm como mortero flotante y desolarizado

- Propiedad del archivo: CONSTRUNARIO
- Formato: FIEBDC-3/2012
- Programa: Construnario Versión 3.51
- Fecha de los precios: 01/10/2021
- Divisa: EUR
- Código: master-build (14/10/2021)

**UMBS_184** m2 MasterEmaco T 800 DUO - mortero hidráulico rápido de repara. y regul. sop. hor., esp. 40 mm como mortero flotante y desolarizado
Suministro y puesta en obra de mortero R4 (según EN 1504-2) de consistencia dual (seca o fluida) de alta resistencia, retracción compensada y rápido secado, para recrecidos autoportantes, con o sin pendiente, en interiores o exteriores, MasterEmaco T 800 DUO de Master Builders Solutions o similar, de 40 mm de espesor. Consistente en recrecido con mortero MasterEmaco T 800 DUO, con un rendimiento de 2 kg/m2 (peso en seco) por cada mm de espesor a ejecutar. Recubrible con cerámica a las 6h; recubrible con resinas a las 24h. Medida la superficie ejecutada.

| Código | Ud | Descripción | Rendimiento |
|---|---|---|---|
| 50640710_MBS | kg | Mortero R4 de consistencia dual de alta resistencia y rápido secado, referencia MasterEmaco T 800 DUO de Master Builders Solutions (material; 05/10/2021) | 80.000 |
| OGEN003 | h | Oficial 1ª (mano de obra) | 0.500 |
| OGEN007 | h | Peón (mano de obra) | 1.000 |
| OGEN006 | h | Peón especialista (mano de obra) | 0.500 |

## Recursos

**50640710_MBS** kg Mortero R4 de consistencia dual de alta resistencia y rápido secado
El sistema de productos MasterEmaco de Master Builders Solutions, ofrece soluciones completas para hormigones dañados o deteriorados por las condiciones meteorológicas cambiantes, los iones de cloruro, los contaminantes y las condiciones ambientales extremas. El porfolio MasterEmaco de imprimaciones, morteros de reparación cementosos y resinosos, revestimientos de nivelación y de reparación estructural, constituye un sistema completo pensado para reemplazar el hormigón deteriorado y restablecer la resistencia, integridad estructural y estética originales. ¿Por qué el sistema de refuerzo MasterEmaco es una solución única? Formulados para su proyección en húmedo o en seco, moldeado o aplicación manual con espátula, tixotrópico, los productos sulforresistentes de excelente rendimiento de la línea MasterEmaco restablecen la durabilidad y la capacidad de carga del hormigón a largo plazo. Con su acción acelerada que facilita una rápida recuperación de la operatividad, alcanzan el mismo grado de resistencia que el hormigón, mejoran la estética y alargan el ciclo de vida del edificio o estructura.
