# MasterTop P 615 - imprimación epoxi soporte de hormigón contaminado

- Propiedad del archivo: CONSTRUNARIO
- Formato: FIEBDC-3/2012
- Programa: Construnario Versión 3.51
- Fecha de los precios: 01/10/2021
- Divisa: EUR
- Código: master-build (14/10/2021)

**UMBS_091** m2 MasterTop P 615 - imprimación epoxi soporte de hormigón contaminado
Suministro y puesta en obra de imprimación epoxi sin disolventes para soportes de hormigón contaminados por aceites/gas-oíl, MasterTop P 615 de Master Builders Solutions o similar, consistente en la aplicación de una capa de producto (Rendimiento 0,700 kg/m2) (Según EN 13813 SR-B1,5-AR1-IR4), sobre superficies de hormigón o mortero, sin incluir la preparación del soporte. Medida la superficie ejecutada.

| Código | Ud | Descripción | Rendimiento |
|---|---|---|---|
| 25024760_MBS | kg | Imprimación epoxi, sin disolventes, referencia MasterTop P 615 de Master Builders Solutions. Soportes de hormigón contaminados por aceites (material; 05/10/2021) | 0.300 |
| OGEN003 | h | Oficial 1ª (mano de obra) | 0.080 |
| OGEN006 | h | Peón especialista (mano de obra) | 0.080 |

## Recursos

**25024760_MBS** kg Imprimación epoxi
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.
