# MasterSeal P 682 - imprimación poliuretano transparente soporte vitrificado

- Propiedad del archivo: CONSTRUNARIO
- Formato: FIEBDC-3/2012
- Programa: Construnario Versión 3.51
- Fecha de los precios: 01/10/2021
- Divisa: EUR
- Código: master-build (14/10/2021)

**UMBS_093** m2 MasterSeal P 682 - imprimación poliuretano transparente soporte vitrificado
Suministro y puesta en obra de imprimación de poliuretano monocomponente y transparente MasterSeal P 682 de Master Builders Solutions o similar, consistente en la aplicación de una capa de producto (Rendimiento 0,050 kg/m2) (Según 168201- EN 13813 SR-B1,5-AR1-IR4, comportamiento al fuego Efl), sobre superficies no absorbentes o vitrificadas, sin incluir la preparación del soporte. Medida la superficie ejecutada.

| Código | Ud | Descripción | Rendimiento |
|---|---|---|---|
| 50413785_MBS | kg | Imprimación monocomponente, referencia MasterSeal P 682 de Master Builders Solutions. Para membranas de poliuretano sobre soportes vitrificados (material; 05/10/2021) | 0.050 |
| OGEN003 | h | Oficial 1ª (mano de obra) | 0.120 |
| OGEN006 | h | Peón especialista (mano de obra) | 0.120 |

## Recursos

**50413785_MBS** kg Imprimación monocomponente
MasterSeal P 682 es una Imprimación de silano monocomponente para soportes cerámicos vitrificados. Resistente a los rayos UV. Puede emplearse en los sistemas MasterSeal Balconi y MasterSeal Roof. Como imprimación sobre soportes no absorbentes de naturaleza cerámica o vidrio, para la posterior aplicación de membranas de impermeabilización con resinas de poliuretano. ¿Cuáles son las propiedades de MasterSeal P 682? Adecuado para revestimientos de impermeabilización transparentes. Excelente adhesión. Monocomponente. Presenta una baja viscosidad y reducido tiempo de repintado. Fácil aplicación. De acuerdo con la directiva EU 2004/42 el límite en COV’s permitido para productos de esta categoría IIA es de 600g/l y MasterSeal P 682 contiene <500 g/l.
