# MasterSeal P 684 - imprimación poliuretano para soporte metálico

- Propiedad del archivo: CONSTRUNARIO
- Formato: FIEBDC-3/2012
- Programa: Construnario Versión 3.51
- Fecha de los precios: 01/10/2021
- Divisa: EUR
- Código: master-build (14/10/2021)

**UMBS_096** m2 MasterSeal P 684 - imprimación poliuretano para soporte metálico
Suministro y puesta en obra de imprimación de poliuretano monocomponente para soportes metálicos, MasterSeal P 684 de Master Builders Solutions o similar (según 168401- EN 13813 SR-B1,5-AR1-IR4, comportamiento al fuego Efl), consistente en la aplicación de una capa (Rendimiento 0,060 kg/m2), sobre superficies metálicas previa a la aplicación de membranas COMNIPUR M, sin incluir la preparación del soporte. Medida la superficie ejecutada.

| Código | Ud | Descripción | Rendimiento |
|---|---|---|---|
| 57856218_MBS | kg | Imprimación de poliuretano monocomponente, referencia MasterSeal P 684 de Master Builders Solutions, para soportes metálico (material; 05/10/2021) | 0.060 |
| OGEN003 | h | Oficial 1ª (mano de obra) | 0.100 |
| OGEN006 | h | Peón especialista (mano de obra) | 0.100 |

## Recursos

**57856218_MBS** kg Imprimación de poliuretano monocomponente
MasterSeal P 684 es una imprimación especial para uso sobre aluminio, cobre, acero inoxidable y otros metales no ferrosos antes de la aplicación de poliurea, membranas de poliuretano o epoxy en los sistemas de impermeabilización para cubiertas o cubiertas de parking ¿Cuáles son las propiedades de MasterSeal P 684? Presenta baja viscosidad. Fácil de aplicar (monocomponente).
