# Imprimación de poliuretano monocomponente, referencia MasterSeal P 684 de Master Builders Solutions, para soportes metálico

- Propiedad del archivo: CONSTRUNARIO
- Formato: FIEBDC-3/2012
- Programa: Construnario Versión 3.51
- Fecha de los precios: 05/10/2021
- Divisa: EUR

**57856218_MBS** kg Imprimación de poliuretano monocomponente, referencia MasterSeal P 684 de Master Builders Solutions, para soportes metálico
MasterSeal P 684 es una imprimación especial para uso sobre aluminio, cobre, acero inoxidable y otros metales no ferrosos antes de la aplicación de poliurea, membranas de poliuretano o epoxy en los sistemas de impermeabilización para cubiertas o cubiertas de parking ¿Cuáles son las propiedades de MasterSeal P 684? Presenta baja viscosidad. Fácil de aplicar (monocomponente).
