# MasterSeal P 698 - imprimación poliuretano para soporte bituminoso

- Propiedad del archivo: CONSTRUNARIO
- Formato: FIEBDC-3/2012
- Programa: Construnario Versión 3.51
- Fecha de los precios: 01/10/2021
- Divisa: EUR
- Código: master-build (14/10/2021)

**UMBS_097** m2 MasterSeal P 698 - imprimación poliuretano para soporte bituminoso
Suministro y puesta en obra de imprimación de poliuretano monocomponente para soportes bituminosos, MasterSeal P 698 de Master Builders Solutions o similar (según 169101- EN 13813 SR-B1,5-AR1-IR4, comportamiento al fuego Efl), consistente en la aplicación de una capa de producto (Rendimiento 0,060 kg/m2), sobre superficies bituminosas para la posterior aplicación de sistemas de impermeabilización de resinas de poliuretano, sin incluir la preparación del soporte. Medida la superficie ejecutada.

| Código | Ud | Descripción | Rendimiento |
|---|---|---|---|
| 50256920_MBS | kg | Imprimación monocomponente, referencia MasterSeal P 698 de Master Builders Solutions. Membranas de poliuretano sobre soportes bituminosos (material; 05/10/2021) | 0.125 |
| OGEN003 | h | Oficial 1ª (mano de obra) | 0.100 |
| OGEN006 | h | Peón especialista (mano de obra) | 0.100 |

## Recursos

**50256920_MBS** kg Imprimación monocomponente
MasterSeal P 698 es una Imprimación de poliuretano monocomponente para sistemas MasterSeal Roof sobre soportes bituminosos tipo láminas asfálticas. ¿Cuáles son las propiedades de MasterSeal P 698? Excelentes adhesión sobre láminas de impermeabilización de naturaleza bituminosa, sin protección superficial. Monocomponente. Contiene disolventes que no atacan el bitumen del soporte.
