# MasterTop TC 445 - pintura poliuretano mate pavimento interior / exterior

- Propiedad del archivo: CONSTRUNARIO
- Formato: FIEBDC-3/2012
- Programa: Construnario Versión 3.51
- Fecha de los precios: 01/10/2021
- Divisa: EUR
- Código: master-build (14/10/2021)

**UMBS_098** m2 MasterTop TC 445 - pintura poliuretano mate pavimento interior / exterior
Suministro y puesta en obra de pintura de poliuretano alifático bicomponente MasterTop TC 445 (según EN 13813) de Master Builders Solutions o similar, consistente en la aplicación de dos capas de producto (rendimiento 0,400 kg/m2), previa imprimación epoxi sin disolventes MasterTop P 622 (según EN 13813 SR-B1,5-Cfl-s1, comportamiento al fuego Cfl-s1) (rendimiento 0,300 kg/m2), en caso de soporte de hormigón o mortero, sin incluir la preparación del soporte. Colores estándar o transparente, de acabado mate. Medida la superficie ejecutada. Aplicado sobre hormigón y mortero en paredes y suelos, en exterior como en interior, aplicable como capa de acabado de pavimentos epoxi / poliuretano. Es necesaria la imprimación para soporte absorbente (hormigón, mortero). Sobre epoxi o poliuretano no es necesaria la imprimación. En caso de requerir imprimación, la primera capa se aplicará una vez endurecido ésta. Consumo aproximado: 100/200 gr/m2/capa. Aplicación: naves industriales con agresión mecánica de intensidad media. Excelente resistencia a la abrasión.

| Código | Ud | Descripción | Rendimiento |
|---|---|---|---|
| 25030383_MBS | kg | Recubrimiento de poliuretano, referencia MasterTop TC 445 de Master Builders Solutions. Acabado mate (material; 06/10/2021) | 0.400 |
| 25027488_MBS | kg | Imprimación epoxi bicomponente, referencia MasterTop P 622 de Master Builders Solutions (material; 05/10/2021) | 0.300 |
| OGEN003 | h | Oficial 1ª (mano de obra) | 0.250 |
| OGEN006 | h | Peón especialista (mano de obra) | 0.250 |

## Recursos

**25030383_MBS** kg Recubrimiento de poliuretano, referencia MasterTop TC 445 de Master Builders Solutions. Acabado mate
MasterTop TC 445 es una Pintura de poliuretano, bicomponente, para el acabado de pavimentos sintéticos. Aplicable en interiores y exteriores. Acabado mate. ¿Cuáles son las propiedades de MasterTop TC 445? Acabado mate. Resistente a la intemperie y rayos UV. Excelente resistencia a la abrasión. Alta resistencia química. Gran adherencia sobre hormigón y materiales de naturaleza epoxy y poliuretano.

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.
