# MasterTop TC 448 - pintura poliuretano color satinada pavimento interior / exterior

- Propiedad del archivo: CONSTRUNARIO
- Formato: FIEBDC-3/2012
- Programa: Construnario Versión 3.51
- Fecha de los precios: 01/10/2021
- Divisa: EUR
- Código: master-build (14/10/2021)

**UMBS_099** m2 MasterTop TC 448 - pintura poliuretano color satinada pavimento interior / exterior
Suministro y puesta en obra de pintura de poliuretano alifático bicomponente MasterTop TC 448 (según EN 13813) de Master Builders Solutions o similar, aplicable en paredes y suelos previa imprimación epoxi sin disolventes MasterTop P 622 (según EN 13813 SR-B1,5-Cfl-s1, comportamiento al fuego Cfl-s1) en caso de soporte de hormigón o mortero, sin incluir la preparación del soporte. Colores estándar o transparente, de acabado satinado. Medida la superficie ejecutada. Aplicado en exterior i interior, también como acabado de pavimentos epoxi/poliuretano, sistemas MasterTop 1200 y MasterTop 1324. Es necesaria la imprimación para soporte absorbente (hormigón, mortero), a menos que se aplique MasterTop TC 448 (según EN 13813) transparente. Se aplicará MasterTop TC 448 (según EN 13813) transcurridas 24/48 horas después de la imprimación. Sobre epoxi o poliuretano no es necesaria la imprimación. En caso de requerir imprimación, la primera capa se aplicará una vez endurecido ésta. Consumo aproximado: - sobre hormigón 0,200/0,300 kg/m2/capa. - sobre epoxi/poliuretano 0,150 kg/m2/capa. No se incluye la preparación del soporte. Medida la superficie ejecutada.

| Código | Ud | Descripción | Rendimiento |
|---|---|---|---|
| 25027488_MBS | kg | Imprimación epoxi bicomponente, referencia MasterTop P 622 de Master Builders Solutions (material; 05/10/2021) | 0.300 |
| 25029284_MBS | kg | Pintura bicomponente de poliuretano alifático, referencia MasterTop TC 448 de Master Builders Solutions. Acabado satinado (material; 06/10/2021) | 0.300 |
| OGEN003 | h | Oficial 1ª (mano de obra) | 0.250 |
| OGEN006 | h | Peón especialista (mano de obra) | 0.250 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25029284_MBS** kg Pintura bicomponente de poliuretano alifático
MasterTop TC 448 es una Pintura de poliuretano, bicomponente, para el acabado de pavimentos sintéticos. Aplicable en interiores y exteriores. Acabado satinado ¿Cuáles son las propiedades de MasterTop TC 448? Acabado satinado. Excelente adherencia sobre revestimientos epoxy o poliuretano. Resistente a los rayos UV. No amarillea en exteriores. Presentación en versión transparente.
