# MasterSeal Traffic 2259 - revestimiento poliuretano proyectado, pav. parking exterior

- Propiedad del archivo: CONSTRUNARIO
- Formato: FIEBDC-3/2012
- Programa: Construnario Versión 3.51
- Fecha de los precios: 01/10/2021
- Divisa: EUR
- Código: master-build (14/10/2021)

**UMBS_163** m2 MasterSeal Traffic 2259 - revestimiento poliuretano proyectado, pav. parking exterior
Suministro y puesta en obra del sistema MasterSeal Traffic 2259 de BASF o similar, pavimento e impermeabilización de superficies transitadas por vehículos ligeros, con capacidad de puentear fisuras según UNE EN 1504-2. El acabado es resistente a los rayos ultravioleta y tiene una textura antideslizante. Este tratamiento de poliuretano proyectado, se aplica con 1 mm de espesor aprox. y consiste en una capa de imprimación Xolutec sin disolventes MasterSeal P 770 o similar, tolerante con la humedad del soporte (rendimiento 0,350 kg/m2); espolvoreo en fresco del árido de cuarzo MasterTop F5 con una granulometría de 0,4-1,00 mm (rendimiento 2,5 kg/m2) y un sellado con resina poliaspártica bicomponente deformable con alto contenido en sólidos y resistente a los rayos UV, MasterSeal TC 681 o similar, con marcado CE EN 1504-2, resistencia a tracción 20 MPa (DIN 53504), elongación 180% (DIN 53504), puenteo de fisuras A4 (1,25 mm según EN 1062-7 y EN 1062-11) y resistencia al desgarro 70 MPa (DIN 53515) (rendimiento 0,650 kg/m2), aplicado sobre superficies de hormigón o mortero, sin incluir la preparación del soporte. Colores estándar. Medida la superficie ejecutada.

| Código | Ud | Descripción | Rendimiento |
|---|---|---|---|
| 25028091_MBS | kg | Imprimación de 2 componentes basada en tecnología XolutecTM, referencia MasterSeal P 770 de Master Builders Solutions (material; 05/10/2021) | 0.350 |
| 57221755_MBS | kg | Áridos de cuarzo naturales, referencia MasterTop Filler de Master Builders Solutions. Aplicación de pavimentos industriales (material; 06/10/2021) | 2.500 |
| 57205220_MBS | kg | Capa de acabado elástica de poliuretano monocomponente, referencia MasterSeal TC 258 de Master Builders Solutions (material; 06/10/2021) | 0.650 |
| OGEN003 | h | Oficial 1ª (mano de obra) | 0.200 |
| OGEN005 | h | Ayudante (mano de obra) | 0.200 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**57221755_MBS** kg Áridos de cuarzo naturales
Áridos de cuarzo naturales utilizados en la aplicación de pavimentos industriales. Áridos de cuarzo natural de diferentes granulometrías utilizados en combinación con resinas epoxi o poliuretano para la confección de los distintos sistemas de recubrimientos de pavimentos industriales. Consultar con el Servicio Técnico cualquier aplicación no prevista en esta relación.

**57205220_MBS** kg Capa de acabado elástica de poliuretano monocomponente, referencia MasterSeal TC 258 de Master Builders Solutions
MasterSeal TC 258 es un poliuretano alifático monocomponente. Bajo contenido en disolventes. Capa de acabado elástica para revestimientos MasterSeal M elásticos. Capa de acabado que proporciona mejor resistencia a la intemperie y a los rayos UV de los Sistemas MasterSeal Traffic y MasterSeal Roof. ¿Cuáles son las propiedades de MasterSeal TC 258? Buena adherencia sobre revestimientos MasterSeal elásticos. Fácil de aplicar. Reacciona con la humedad ambiental para producir un film elástico y resistente. Buen comportamiento ante el fuego. Se emplea para incrementar la resistencia a los rayos UV de los revestimientos MasterSeal. Una vez endurecido, presenta excelentes propiedades mecánicas. No espumea incluso en espesores elevados. Acabado mate.
