# MasterTop 1728 R - pintura epoxi satinada parking con tratamiento antideslizante

- Propiedad del archivo: CONSTRUNARIO
- Formato: FIEBDC-3/2012
- Programa: Construnario Versión 3.51
- Fecha de los precios: 01/10/2021
- Divisa: EUR
- Código: master-build (14/10/2021)

**UMBS_984** m2 MasterTop 1728 R - pintura epoxi satinada parking con tratamiento antideslizante
Suministro y puesta en obra de pintura epoxi en base acuosa MasterTop TC 428 de Master Builders Solutions o similar (rendimiento 1,0 kg/m2) (según 00234-EN 13813), con una reacción al fuego de tipo B-s1, d0 para acabados de revestimientos en aparcamientos, según se exige en el Código Técnico de la Edificación, consistente en la aplicación de dos capas, con espolovoreos de árido MasterTop F5 (rendimiento 2,0 kg /m2) entre capas, sobre superficies de hormigón o mortero, sin incluir la preparación del soporte. Colores estándar. Medida la superficie ejecutada.

| Código | Ud | Descripción | Rendimiento |
|---|---|---|---|
| 25027172_MBS | kg | Recubrimiento epoxi en base acuosa, referencia MasterTop TC 428 de Master Builders Solutions. Tonalidad de acabado satinado (material; 06/10/2021) | 1.000 |
| 57221755_MBS | kg | Áridos de cuarzo naturales, referencia MasterTop Filler de Master Builders Solutions. Aplicación de pavimentos industriales (material; 06/10/2021) | 2.000 |
| OGEN003 | h | Oficial 1ª (mano de obra) | 0.280 |
| OGEN006 | h | Peón especialista (mano de obra) | 0.280 |

## Recursos

**25027172_MBS** kg Recubrimiento epoxi en base acuosa
MasterTop TC 428 es una Pintura epoxy bicomponente, en base acuosa, para pavimentos de hormigón y revestimientos. Acabado satinado ¿Cuáles son las propiedades de MasterTop TC 428? Excelente adherencia. Una vez endurecido, es impermeable al agua y al anhídrido carbónico. Transpirable (permeable al vapor de agua). No contiene disolventes. Resistente a agentes químicos. Fácil limpieza. Comportamiento al fuego según EN 13501-1:2002:Bfl s1

**57221755_MBS** kg Áridos de cuarzo naturales
Áridos de cuarzo naturales utilizados en la aplicación de pavimentos industriales. Áridos de cuarzo natural de diferentes granulometrías utilizados en combinación con resinas epoxi o poliuretano para la confección de los distintos sistemas de recubrimientos de pavimentos industriales. Consultar con el Servicio Técnico cualquier aplicación no prevista en esta relación.
