# MasterTop WS 100 AB sist. poliuretano antibacteriano, paramentos vert. sop. yeso o cement., liso, acabado mate satinado e'=0,3mm

- Propiedad del archivo: CONSTRUNARIO
- Formato: FIEBDC-3/2012
- Programa: Construnario Versión 3.51
- Fecha de los precios: 01/10/2021
- Divisa: EUR
- Código: master-build (14/10/2021)

**UMBS_908** m2 MasterTop WS 100 AB sist. poliuretano antibacteriano, paramentos vert. sop. yeso o cement., liso, acabado mate satinado e'=0,3mm
Suministro y puesta en obra de sistema de poliuretano antibacteriano para paramentos verticales sobre soporte de yeso o cementoso MasterTop WS 100 AB de Master Builders Solutions o similar, con un espesor de 0,3 mm, liso, con acabado mate satinado y propiedades bacteriostáticas (según JIS Z 2801:2000 e ISO 22196:200); consistente en imprimación de resina epoxi bicomponente de alta calidad exenta de disolventes para recubrimientos sintéticos sobre superficies de hormigón MasterTop 1710 (según EN 13813, comportamiento al fuego A2FLs1) (Rendimiento 0,2 kg/m2 y capa); y recubrimiento superficial de doble capa de resina de poliuretano antibacteriano bicomponente pigmentada en base disolvente resistente a UV y acabado mate satinado MasterTop TC 417 W (según EN 13813 SR-B1,5-AR1-IR4, comportamiento al fuego Bn-s1), (Rendimiento 0,11 kg/m2 y capa), comportamiento al fuego Bn-s1). Medida la superficie ejecutada.

| Código | Ud | Descripción | Rendimiento |
|---|---|---|---|
| 25027344_MBS | kg | Recubrimiento epoxy bicomponente en base agua permeable al vapor de agua, referencia MasterTop 1710 de Master Builders Solutions (material; 06/10/2021) | 0.300 |
| 25026377_MBS | kg | Capa de acabado de poliuretano bicomponente, referencia MasterTop TC 417 W de Master Builders Solutions (material; 06/10/2021) | 0.120 |
| OGEN003 | h | Oficial 1ª (mano de obra) | 0.250 |
| OGEN005 | h | Ayudante (mano de obra) | 0.250 |

## Recursos

**25027344_MBS** kg Recubrimiento epoxy bicomponente en base agua permeable al vapor de agua
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25026377_MBS** kg Capa de acabado de poliuretano bicomponente, referencia MasterTop TC 417 W de Master Builders Solutions
MasterTop TC 417 W es una capa de acabado de poliuretano bicomponente en base agua que no contiene disolventes, de bajas emisiones, pigmentada que endurece formando un material elástico, de color estable y resistente a los rayos UV y con acabado mate. MasterTop TC 417 W está diseñado como capa de acabado resistente en los sistemas de poliuretano elásticos, tales como, MasterTop 1325, MasterTop 1325 R y MasterTop 1327 C, MasterTop 1327 FL, así como, MasterTop WS 200 PU y MasterTop WS 300 PU. ¿Cuáles son las propiedades de MasterTop TC 417 W? Acabado mate. No contiene disolventes. Libre de NMP, APEO, VOC y glicol. Muy bajas emisiones según AgBB. Resistente a la abrasión. Mejora la resistencia al rayado y desgaste. Estable al color. Resistente a los ratos UV. Elástico. Buena adherencia en soportes no porosos. Baja viscosidad. Fácil de limpiar y mantener.
