# MasterTop WS 300 PU sist. poliuretano reforzado con fibra de vidrio, paramentos vert. sop. yeso o cement., liso, e'=1,75mm

- Propiedad del archivo: CONSTRUNARIO
- Formato: FIEBDC-3/2012
- Programa: Construnario Versión 3.51
- Fecha de los precios: 01/10/2021
- Divisa: EUR
- Código: master-build (14/10/2021)

**UMBS_911** m2 MasterTop WS 300 PU sist. poliuretano reforzado con fibra de vidrio, paramentos vert. sop. yeso o cement., liso, e'=1,75mm
Suministro y puesta en obra de sistema poliuretano reforzado con fibra de vidrio para paramentos verticales sobre soporte de yeso o cementoso MasterTop WS 300 PU de Master Builders Solutions o similar, con un espesor de 1,75 mm, liso, de bajas emisiones y con acabado mate ó mate satinado; consistente en imprimación de resina epoxi bicomponente de alta calidad exenta de disolventes para recubrimientos sintéticos sobre superficies de hormigón MasterTop 1710 (según EN 13813, comportamiento al fuego A2FLs1) (Rendimiento 0,2 kg/m2 y capa); capa base de resina de poliuretano bicomponente selladora de poros, retardante del fuego, libre de disolventes y de bajas emisiones MasterTop BC 328 FLR (Rendimiento 1,00 kg/m2), (según EN 13813 SR-B1,5-AR1-IR4-Efl); 1ªcapa base de malla de fibra de vidrio prefabricada, de alta resistencia, resistente a la llama; sellado de la malla con resina de poliuretano bicomponente selladora de poros, retardante del fuego, libre de disolventes y de bajas emisiones MasterTop BC 328 FLR (Rendimiento 0,5 kg/m2), (según EN 13813 SR-B1,5-AR1-IR4-Efl); recubrimiento superficial de doble capa de resina de poliuretano bicomponente pigmentada en base disolvente resistente a UV y de acabado mate satinado MasterTop TC 442 W (Rendimiento 0,06kg/m2 y capa), (según EN 13813 SR-B1,5-AR1-IR4). Medida la superficie ejecutada.

| Código | Ud | Descripción | Rendimiento |
|---|---|---|---|
| 25027344_MBS | kg | Recubrimiento epoxy bicomponente en base agua permeable al vapor de agua, referencia MasterTop 1710 de Master Builders Solutions (material; 06/10/2021) | 0.300 |
| 25026343_MBS | kg | Capa base de poliuretano tixotrópico, referencia MasterTop BC 328 FLR de Master Builders Solutions (material; 06/10/2021) | 1.450 |
| 50302866_MBS | kg | Capa de acabado de poliuretano bicomponente, referencia MasterTop TC 442 W de Master Builders Solutions (material; 06/10/2021) | 0.100 |
| PGEN106 | m2 | Malla fibra de vidrio 10x10 mm (material) | 1.100 |
| OGEN003 | h | Oficial 1ª (mano de obra) | 0.500 |
| OGEN005 | h | Ayudante (mano de obra) | 0.500 |

## Recursos

**25027344_MBS** kg Recubrimiento epoxy bicomponente en base agua permeable al vapor de agua
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25026343_MBS** kg Capa base de poliuretano tixotrópico, referencia MasterTop BC 328 FLR de Master Builders Solutions
Capa base de poliuretano tixotrópico bicomponente retardante del fuego que no contiene disolventes y de bajas emisiones para la confección de capas elásticas en los sistemas MasterTop WS MasterTop BC 328 FLR es una capa base de poliuretano tixotrópico bicomponente retardante del fuego, pigmentado, que no contiene disolventes y de bajas emisiones. MasterTop BC 328 FLR se utiliza en interiores como capa base elástica en los sistemas de paredes MasterTop WS 200 PU y MasterTop WS 300 PU.

**50302866_MBS** kg Capa de acabado de poliuretano bicomponente, referencia MasterTop TC 442 W de Master Builders Solutions
¿Qué es y dónde se utiliza MasterTop TC 442 W? MasterTop TC 442 W es una capa de acabado de poliuretano bicomponente en base agua, que no contiene disolventes, de bajas emisiones, transparente o pigmentado que endurece formando un material resistente a los rayos UV y con acabado mate. MasterTop TC 442 W está diseñado como capa de acabado resistente al desgaste en los sistemas de poliuretano semirrígidos, tales como MasterTop 1324 y sobre sistemas epoxy como por ejemplo, MasterTop 1273. ¿Cuáles son las propiedades de MasterTop TC 442 W? Acabado mate. No contiene disolventes. Libre de NMP, APEO, VOC y glicol. Muy bajas emisiones según AgBB. Resistente a la abrasión. Mejora la resistencia al rayado y desgaste. Resistente a los ratos UV. Buena adherencia en soportes no porosos. Baja viscosidad. Fácil de limpiar y mantener.
