# Resina epoxi pura de relación 1:1, referencia MasterFlow 932 AN de Master Builders Solutions. Cartucho 400 ml

- Propiedad del archivo: CONSTRUNARIO
- Formato: FIEBDC-3/2012
- Programa: Construnario Versión 3.51
- Fecha de los precios: 04/10/2021
- Divisa: EUR

**50544621_MBS** u Resina epoxi pura de relación 1:1, referencia MasterFlow 932 AN de Master Builders Solutions. Cartucho 400 ml
¿Qué es la resina epoxi MasterFlow 932 AN? MasterFlow 932 AN es una resina epoxi pura bicomponente de relación 1:1 con dosificación en cartucho y mezcla automática en boquilla, diseñada para la ejecución de anclajes estructurales en hormigón tanto fisurado como sin fisurar, y en condiciones tanto normales como de sismicidad (Categoría Sísmica C1). Campo de aplicación: Anclaje de barra corrugada y varilla roscada en soportes macizos: hormigón, hormigón armado y piedra. Aplicable en anclajes verticales y horizontales. Aplicable tras corte con diamante. Aplicable en interiores y exteriores. Especialmente adecuado en aplicaciones con requerimientos de prestaciones muy elevados: Anclaje de armaduras en agujeros preformados en el hormigón. Fijación y anclaje de tornillos expuestos a grandes cargas. Instalación de armaduras como refuerzo al desplazamiento. Fijación de barreras anti-impactos. Anclaje de acero estructural. Anclajes en fachadas. Anclajes cerca de bordes libres.
