# Mortero cementoso de rápido endurecimiento, referencia MasterFlow 960 de Master Builders Solutions. Para anclajes estructurales

- Propiedad del archivo: CONSTRUNARIO
- Formato: FIEBDC-3/2012
- Programa: Construnario Versión 3.51
- Fecha de los precios: 05/10/2021
- Divisa: EUR

**50378125_MBS** kg Mortero cementoso de rápido endurecimiento, referencia MasterFlow 960 de Master Builders Solutions. Para anclajes estructurales
MasterFlow 960 es un mortero cementoso monocomponente especialmente indicado para el anclaje estructural de varillas roscadas o barras de acero. Está especialmente formulado para resistir grandes cargas. Al no contener resina es altamente compatible con los soportes de hormigón, no teniendo las limitaciones de aplicación de los tacos químicos convencionales MasterFlow 960 es un mortero de anclaje para: Barras corrugadas. Varillas roscadas. Postes de señalización. Anclaje de vallas de seguridad en carreteras. Cualquier tipo de anclaje en general. MasterFlow 960 puede usarse en soportes húmedos. Disponible en version fluida, MasterFlow 960 FL y tixotrópica, MasterFlow 960 TIX
