# Mortero fluido, de retracción compensada, referencia MasterFlow 765 de Master Builders Solutions. Para rellenos y anclajes en general

- Propiedad del archivo: CONSTRUNARIO
- Formato: FIEBDC-3/2012
- Programa: Construnario Versión 3.51
- Fecha de los precios: 05/10/2021
- Divisa: EUR

**50343249_MBS** kg Mortero fluido, de retracción compensada, referencia MasterFlow 765 de Master Builders Solutions. Para rellenos y anclajes en general.
MasterFlow 765 es un mortero de precisión sin retracción cementoso, monocomponente de alta resistencia. Está formulado para su uso en cualquier consistencia. MasterFlow 765 está diseñado para su uso en el montaje y la fijación de generadores y compresores, laminaciones, estampaciones, etc... También es una solución adecuada para el montaje de martillos de forja, vías de ferrocarril, rieles de grúa, maquinaria en general. MasterFlow 765 también se utiliza como mortero en la industria del prefabricado, en vigas y columnas, en pernos de anclaje y en barras de refuerzo. MasterFlow 765, mortero con consistencia fluida Retracción compensada. Consistencia fluida sin segregación ni sangrado una vez amasado. Buenas resistencias tanto iniciales como finales. Elevado poder autonivelante y de relleno. Una vez endurecido, es impermeable al agua, aceites, grasas y a los derivados del petróleo. Libre de sustancias agresivas para el hormigón y para el acero.
