# Colocación general de cerámica

- Propiedad del archivo: CONSTRUNARIO
- Formato: FIEBDC-3/2012
- Programa: Construnario Versión 3.51
- Fecha de los precios: 01/10/2021
- Divisa: EUR
- Código: master-build (14/10/2021)

**UMBS_918** m2 Colocación general de cerámica
Colocación de revestimiento cerámico sobre soporte limpio, regular y firme previo a la colocación compuesto por adhesivo MasterTile FLX 428 blanco de Master Builders Solutions de muy altas prestaciones, marcado CE según EN 12004: clase C2TES1 con un espesor entre 2 y 10 mm y rejuntado de piezas con MasterTile FLX 500 de Master Builders Solutions deformable e impermeable, clasificado según EN 13888 clase CG2 WA y S1 según EN 12002 con un espesor de 2 a 10 mm. No incluye material cerámico.

| Código | Ud | Descripción | Rendimiento |
|---|---|---|---|
| 57204212_MBS | kg | Adhesivo deformable y ligero MasterTile FLX 428 de Master Builders Solutions para colocación de cerámica en fachadas (material; 06/10/2021) | 7.800 |
| 57203841_MBS | kg | Mortero deformable e impermeable, referencia MasterTile FLX 500 de Master Builders Solutions (material; 06/10/2021) | 1.200 |
| OGEN017 | h | Oficial 1ª alicatador (mano de obra) | 0.310 |
| OGEN006 | h | Peón especialista (mano de obra) | 0.310 |

## Recursos

**57204212_MBS** kg Adhesivo deformable y ligero MasterTile FLX 428 de Master Builders Solutions para colocación de cerámica en fachadas
MasterTile FLX 428 blanco, adhesivo resistente a la humedad y deformable. Resistente a la humedad permanente. Elevada impermeabilidad al agua. Evita el uso de separadores en paredes. Las baldosas no deslizan. Deformable. Absorbe movimientos por cambios de temperaturas o deformaciones del soporte. Gran adherencia con cualquier tipo de baldosa cerámica, incluso materiales con poca absorción (gres porcelánico, etc.). Clasificado como C2TE según UNE EN 12004:2008+A1:2012. Clasificado como S1 según UNE EN 12002:2009.

**57203841_MBS** kg Mortero deformable e impermeable, referencia MasterTile FLX 500 de Master Builders Solutions
MasterTile FLX 500 es un mortero de rejuntado multiuso, deformable e impermeable para el relleno de juntas entre todo tipo de baldosas cerámicas en balcones, terrazas, fachadas, suelos con calefacción, etc. Para todos los rangos de espesor de junta. Transitable tras 24 horas y aplicable en interiores y exteriores, así como paredes y suelos. Muy trabajable y de fácil limpieza en la aplicación. Evita la acumulación de suciedad una vez endurecido. MasterTile FLX 500 es un mortero resistente a las heladas e impermeable Resistente a las heladas e impermeable al agua. Endurecimiento sin fisuración. Aplicable en juntas hasta 10 mm. Dúctil. Fácilmente trabajable. Impermeable. MasterTile FLX 500 está clasificado según la UNE-EN 13888:2009 como tipo CG2 W A de material de rejuntado para baldosas cerámicas. MasterTile FLX 500 podría clasificarse como S1 según UNE-EN 12002 gracias a su deformabilidad, en el caso de que se consideraran los morteros de rejuntado en dicha norma.
