# Mortero deformable e impermeable, referencia MasterTile FLX 500 de Master Builders Solutions

- Propiedad del archivo: CONSTRUNARIO
- Formato: FIEBDC-3/2012
- Programa: Construnario Versión 3.51
- Fecha de los precios: 06/10/2021
- Divisa: EUR

**57203841_MBS** kg Mortero deformable e impermeable, referencia MasterTile FLX 500 de Master Builders Solutions
MasterTile FLX 500 es un mortero de rejuntado multiuso, deformable e impermeable para el relleno de juntas entre todo tipo de baldosas cerámicas en balcones, terrazas, fachadas, suelos con calefacción, etc. Para todos los rangos de espesor de junta. Transitable tras 24 horas y aplicable en interiores y exteriores, así como paredes y suelos. Muy trabajable y de fácil limpieza en la aplicación. Evita la acumulación de suciedad una vez endurecido. MasterTile FLX 500 es un mortero resistente a las heladas e impermeable Resistente a las heladas e impermeable al agua. Endurecimiento sin fisuración. Aplicable en juntas hasta 10 mm. Dúctil. Fácilmente trabajable. Impermeable. MasterTile FLX 500 está clasificado según la UNE-EN 13888:2009 como tipo CG2 W A de material de rejuntado para baldosas cerámicas. MasterTile FLX 500 podría clasificarse como S1 según UNE-EN 12002 gracias a su deformabilidad, en el caso de que se consideraran los morteros de rejuntado en dicha norma.
