# Colocación general de cerámica de rápida aplicación

- Propiedad del archivo: CONSTRUNARIO
- Formato: FIEBDC-3/2012
- Programa: Construnario Versión 3.51
- Fecha de los precios: 01/10/2021
- Divisa: EUR
- Código: master-build (14/10/2021)

**UMBS_919** m2 Colocación general de cerámica de rápida aplicación
Colocación de revestimiento cerámico de rápida aplicación, sobre soporte limpio, regular y firme previo a la colocación compuesto por adhesivo MasterTile FLX 429 RS de Master Builders Solutions de muy altas prestaciones y rápido curado, marcado CE según EN 12004: clase C2FT con un espesor máximo 5 mm y rejuntado de piezas con MasterTile FLX 500 de Master Builders Solutions deformable e impermeable, clasificado según EN 13888 clase CG2 WA y S1 según EN 12002 con un espesor de 2 a 10 mm. No incluye material cerámico.

| Código | Ud | Descripción | Rendimiento |
|---|---|---|---|
| 50420968_MBS | kg | Adhesivo de fraguado rápido deformable, referencia MasterTile FLX 429RS de Master Builders Solutions (material; 06/10/2021) | 6.500 |
| 57203841_MBS | kg | Mortero deformable e impermeable, referencia MasterTile FLX 500 de Master Builders Solutions (material; 06/10/2021) | 1.200 |
| OGEN017 | h | Oficial 1ª alicatador (mano de obra) | 0.260 |
| OGEN006 | h | Peón especialista (mano de obra) | 0.260 |

## Recursos

**50420968_MBS** kg Adhesivo de fraguado rápido deformable, referencia MasterTile FLX 429RS de Master Builders Solutions
Adhesivo de fraguado rápido deformable para la colocación de todo tipo de baldosas cerámicas en fachadas, terrazas y soportes deformables en general. Aplicable en interiores, exteriores, paredes, suelos y fachadas. Para colocación de todo tipo de baldosas de cerámica: gres porcelánico, klinker, piedra natural, aglomerado de mármol, Silestone, etc. Para habitaciones húmedas, cámaras frigoríficas, piscinas, depósitos, spas, etc. Aplicable sobre soportes de mortero de cemento, hormigón, hormigón prefabricado, hormigón celular, suelos calefactados, cartón-yeso, placas aislantes, etc. Colocación de cerámica: nueva sobre cerámica antigua, en pavimentos industriales y de gran tráfico. Colocación de cerámica con tiempos limitados. Colocación de cerámica en balcones, terrazas, fachadas, piscinas y otros lugares con humedad permanente. Consultar con el Departamento Técnico cualquier aplicación no prevista en esta relación.

**57203841_MBS** kg Mortero deformable e impermeable, referencia MasterTile FLX 500 de Master Builders Solutions
MasterTile FLX 500 es un mortero de rejuntado multiuso, deformable e impermeable para el relleno de juntas entre todo tipo de baldosas cerámicas en balcones, terrazas, fachadas, suelos con calefacción, etc. Para todos los rangos de espesor de junta. Transitable tras 24 horas y aplicable en interiores y exteriores, así como paredes y suelos. Muy trabajable y de fácil limpieza en la aplicación. Evita la acumulación de suciedad una vez endurecido. MasterTile FLX 500 es un mortero resistente a las heladas e impermeable Resistente a las heladas e impermeable al agua. Endurecimiento sin fisuración. Aplicable en juntas hasta 10 mm. Dúctil. Fácilmente trabajable. Impermeable. MasterTile FLX 500 está clasificado según la UNE-EN 13888:2009 como tipo CG2 W A de material de rejuntado para baldosas cerámicas. MasterTile FLX 500 podría clasificarse como S1 según UNE-EN 12002 gracias a su deformabilidad, en el caso de que se consideraran los morteros de rejuntado en dicha norma.
