# Colocación de cerámica para uso industrial

- Propiedad del archivo: CONSTRUNARIO
- Formato: FIEBDC-3/2012
- Programa: Construnario Versión 3.51
- Fecha de los precios: 01/10/2021
- Divisa: EUR
- Código: master-build (14/10/2021)

**UMBS_920** m2 Colocación de cerámica para uso industrial
Colocación de revestimiento cerámico sometido a fuertes agresiones mecánicas y químicas, sobre soporte limpio, regular y firme previo a la colocación compuesto por adhesivo MasterTile FLX 429 RS de Master Builders Solutions de muy altas prestaciones y rápido curado, marcado CE según EN 12004: clase C2FT con un espesor máximo 5 mm y rejuntado de piezas con MasterTile CR 770 de Master Builders Solutions resistencia química y mecánica, con un espesor de 3 a 20 mm. No incluye material cerámico.

| Código | Ud | Descripción | Rendimiento |
|---|---|---|---|
| 50420968_MBS | kg | Adhesivo de fraguado rápido deformable, referencia MasterTile FLX 429RS de Master Builders Solutions (material; 06/10/2021) | 6.500 |
| 25027327_MBS | kg | Mortero epoxi de elevada resistencia química, referencia MasterTile CR 770 de Master Builders Solutions (material; 06/10/2021) | 1.970 |
| OGEN017 | h | Oficial 1ª alicatador (mano de obra) | 0.310 |
| OGEN006 | h | Peón especialista (mano de obra) | 0.310 |

## Recursos

**50420968_MBS** kg Adhesivo de fraguado rápido deformable, referencia MasterTile FLX 429RS de Master Builders Solutions
Adhesivo de fraguado rápido deformable para la colocación de todo tipo de baldosas cerámicas en fachadas, terrazas y soportes deformables en general. Aplicable en interiores, exteriores, paredes, suelos y fachadas. Para colocación de todo tipo de baldosas de cerámica: gres porcelánico, klinker, piedra natural, aglomerado de mármol, Silestone, etc. Para habitaciones húmedas, cámaras frigoríficas, piscinas, depósitos, spas, etc. Aplicable sobre soportes de mortero de cemento, hormigón, hormigón prefabricado, hormigón celular, suelos calefactados, cartón-yeso, placas aislantes, etc. Colocación de cerámica: nueva sobre cerámica antigua, en pavimentos industriales y de gran tráfico. Colocación de cerámica con tiempos limitados. Colocación de cerámica en balcones, terrazas, fachadas, piscinas y otros lugares con humedad permanente. Consultar con el Departamento Técnico cualquier aplicación no prevista en esta relación.

**25027327_MBS** kg Mortero epoxi de elevada resistencia química, referencia MasterTile CR 770 de Master Builders Solutions
MasterTile CR 770 es un mortero de rejuntado epoxy de muy elevada resistencia química e impermeable para el sellado de juntas entre baldosas de gres antiácido u otras baldosas en industrias, laboratorios, piscinas, etc. Bicomponente. Para juntas de ancho entre 3 y 20 mm. Aplicable en interiores, exteriores, suelos y paredes. ¿Cuáles son las propiedades de MasterTile CR 770? Aplicable en juntas de anchos entre 3 y 20 mm. Excelente resistencia química. Tixotrópico. Puede aplicarse en juntas verticales sin descolgamiento. Impermeable al agua y al vapor de agua. Resistente al desgaste por tráfico rodado o arrastrado. Endurecimiento sin fisuración ni retracción. Resistente a sales de deshielo y a ciclos hielo-deshielo. Elevada resistencia mecánica y a la abrasión. Fácil de aplicar y limpiar. Excelente adherencia a los laterales de las baldosas. Resistente a la humedad permanente y al lavado a presión. Clasificado como RG según norma UNE EN 13888:2009.
