# Colocación de adoquines

- Propiedad del archivo: CONSTRUNARIO
- Formato: FIEBDC-3/2012
- Programa: Construnario Versión 3.51
- Fecha de los precios: 01/10/2021
- Divisa: EUR
- Código: master-build (14/10/2021)

**UMBS_923** m2 Colocación de adoquines
Colocación de adoquines sobre soporte limpio, regular y firme previo a la colocación compuesto por adhesivo MasterTile FLX 421 gris de Master Builders Solutions de muy altas prestaciones, marcado CE según EN 12004: clase C2TE con un espesor hasta 20 mm, rejuntado de piezas con MasterEmaco T907 de Master Builders Solutions mortero fluido, con un espesor de 5 a 50 mm y capa de protección incolora MasterLife DB 349 de Master Builders Solutions. No incluye adoquines.

| Código | Ud | Descripción | Rendimiento |
|---|---|---|---|
| 57204530_MBS | kg | Adhesivo especial, referencia MasterTile FLX 421 de Master Builders Solutions. Gris (material; 06/10/2021) | 13.000 |
| 51377712_MBS | kg | Mortero cementoso, referencia MasterEmaco T 907 de Master Builders Solutions (material; 06/10/2021) | 10.000 |
| 50477194_MBS | kg | Agente estabilizador de suelos, referencia MasterLife DB 349 de Master Builders Solutions (material; 07/10/2021) | 0.120 |
| OGEN017 | h | Oficial 1ª alicatador (mano de obra) | 0.600 |
| OGEN006 | h | Peón especialista (mano de obra) | 0.400 |

## Recursos

**57204530_MBS** kg Adhesivo especial, referencia MasterTile FLX 421 de Master Builders Solutions. Gris
MasterTile FLX 421 es un adhesivo especial para la colocación de baldosas de gres porcelánico o de baja absorción. Aplicable en espesores de hasta 20 mm, en suelos y paredes interiores y suelos-zócalos. ¿Cuáles son las propiedades del adhesivo para baldosas MasterTile FLX 421? Aplicable en espesores de hasta 20 mm. Excelente adherencia sin imprimación sobre hormigón y mortero de cemento. Disponible en colores blanco y gris. Transitable y rejuntable tras 24 horas. Excelente adherencia sobre yeso con imprimación MasterTile P 302 (MasterTile FLX 421 blanco). Resistente a la humedad permanente y a los ciclos hielo-deshielo. MasterTile FLX 421 Gris y Blanco están clasificados según la UNE EN 12004:2008+A1:2012 como adhesivos para baldosas cerámicas tipo C2TE.

**51377712_MBS** kg Mortero cementoso, referencia MasterEmaco T 907 de Master Builders Solutions
MasterEmaco T 907 es una Mezcla de cementos, áridos seleccionados, aditivos y resinas. Para pavimentos. Para interiores y exteriores. Para juntas con anchuras desde 5 mm. Para el relleno de mosaico pequeño Relleno rápido y económico de juntas en todo tipo de pavimentos exteriores incluido: Piedra, hormigón, pizarra, barro cocido, terracota y gres extruido. Apropiado para todo tipo de tráfico. MasterEmaco T 907, mortero cementoso de consistencia autoalisante Consistencia autoalisante que facilita su aplicación. Elevadas resistencias mecánicas. Resistente a ciclos hielo-deshielo. Impide el crecimiento de plantas y hierbas en las juntas. Endurecimiento rápido. Impermeable al agua. Exento de segregación.

**50477194_MBS** kg Agente estabilizador de suelos, referencia MasterLife DB 349 de Master Builders Solutions
La familia de aditivos MasterLife confiere al hormigón una amplia variedad de propiedades que ofrecen resistencia al deterioro causado por la abrasión, la corrosión del acero, la reacción álcali-silicato, los ataques de sulfatos y la fisuración por retracción por secado. Resistencia al deterioro causado por la abrasión, la corrosión del acero, la reacción álcali-silicato y los ataques de sulfatos. En función del producto concreto seleccionado, la línea de soluciones MasterLife ofrece justo el rendimiento adecuado para limitar el deterioro del hormigón a causa de la exposición a agentes agresivos. El resultado es una mezcla de hormigón más duradera, con un potencial de vida útil más elevado.
