# Agente estabilizador de suelos, referencia MasterLife DB 349 de Master Builders Solutions

- Propiedad del archivo: CONSTRUNARIO
- Formato: FIEBDC-3/2012
- Programa: Construnario Versión 3.51
- Fecha de los precios: 07/10/2021
- Divisa: EUR

**50477194_MBS** kg Agente estabilizador de suelos, referencia MasterLife DB 349 de Master Builders Solutions
La familia de aditivos MasterLife confiere al hormigón una amplia variedad de propiedades que ofrecen resistencia al deterioro causado por la abrasión, la corrosión del acero, la reacción álcali-silicato, los ataques de sulfatos y la fisuración por retracción por secado. Resistencia al deterioro causado por la abrasión, la corrosión del acero, la reacción álcali-silicato y los ataques de sulfatos. En función del producto concreto seleccionado, la línea de soluciones MasterLife ofrece justo el rendimiento adecuado para limitar el deterioro del hormigón a causa de la exposición a agentes agresivos. El resultado es una mezcla de hormigón más duradera, con un potencial de vida útil más elevado.
