# Impermeabilización y colocación de cerámica en piscinas

- Propiedad del archivo: CONSTRUNARIO
- Formato: FIEBDC-3/2012
- Programa: Construnario Versión 3.51
- Fecha de los precios: 01/10/2021
- Divisa: EUR
- Código: master-build (14/10/2021)

**UMBS_924** m2 Impermeabilización y colocación de cerámica en piscinas
Impermeabilización y colocación de cerámica en piscinas sobre soporte limpio, regular y firme previo a la colocación compuesto por membrana de impermeabilización MasterSeal 6100 FX de Master Builders Solutions mortero de impermeabilización monocomponente de 2 mm de espesor multiusos, recibido de cerámica con Mastertile FLX 428 blanco de Master Builders Solutions adhesivo deformable con marcado CE según EN 12004 clase C2TE S1 con un espesor de aplicación entre 2 y 10 mm y rejuntado de piezas MasterTile FLX 500 de Master Builders Solutions deformable e impermeable, clasificado según EN 13888 clase CG2 WA y S1 según EN 12002 con un espesor de 2 a 10 mm. No incluye material cerámico.

| Código | Ud | Descripción | Rendimiento |
|---|---|---|---|
| 50335998_MBS | kg | Membrana impermeabilizante elástica y flexible monocomponente, referencia MasterSeal 6100 FX de Master Builders Solutions (material; 05/10/2021) | 1.800 |
| 57204212_MBS | kg | Adhesivo deformable y ligero MasterTile FLX 428 de Master Builders Solutions para colocación de cerámica en fachadas (material; 06/10/2021) | 5.200 |
| 57203841_MBS | kg | Mortero deformable e impermeable, referencia MasterTile FLX 500 de Master Builders Solutions (material; 06/10/2021) | 1.200 |
| OGEN017 | h | Oficial 1ª alicatador (mano de obra) | 0.500 |
| OGEN006 | h | Peón especialista (mano de obra) | 0.500 |

## Recursos

**50335998_MBS** kg Membrana impermeabilizante elástica y flexible monocomponente
MasterSeal 6100 FX es una membrana de impermeabilización sostenible y económica a base de una formulación cementosa aligerada y modificada con polímeros. Las principales características del MasterSeal 6100 FX son: SOSTENIBLE ??? ?Reducido impacto ambiental. El bajo consumo del material reduce la extracción de recursos naturales y la energía consumida durante la fabricación, transporte, aplicación, etc. ? ? Las necesidades de almacenamiento se minimizan y los costes de transporte se reducen ya que MasterSeal 6100 FX está envasado en sacos de 15 kg fáciles de manejar. ? ? Residuos fáciles de eliminar comparados con productos bicomponentes. MasterSeal 6100 FX es un producto monocomponente, de consumo reducido y envasado en sacos de papel. ? ??Prolonga la vida en servicio de estructuras de hormigón, protegiéndolas frente a la carbonatación y la corrosión de armaduras. Una capa de 2 mm proporciona un recubrimiento anticarbonatación equivalente a 40 cm de hormigón. Las necesidades de mantenimiento se minimizan. ? ?

**57204212_MBS** kg Adhesivo deformable y ligero MasterTile FLX 428 de Master Builders Solutions para colocación de cerámica en fachadas
MasterTile FLX 428 blanco, adhesivo resistente a la humedad y deformable. Resistente a la humedad permanente. Elevada impermeabilidad al agua. Evita el uso de separadores en paredes. Las baldosas no deslizan. Deformable. Absorbe movimientos por cambios de temperaturas o deformaciones del soporte. Gran adherencia con cualquier tipo de baldosa cerámica, incluso materiales con poca absorción (gres porcelánico, etc.). Clasificado como C2TE según UNE EN 12004:2008+A1:2012. Clasificado como S1 según UNE EN 12002:2009.

**57203841_MBS** kg Mortero deformable e impermeable, referencia MasterTile FLX 500 de Master Builders Solutions
MasterTile FLX 500 es un mortero de rejuntado multiuso, deformable e impermeable para el relleno de juntas entre todo tipo de baldosas cerámicas en balcones, terrazas, fachadas, suelos con calefacción, etc. Para todos los rangos de espesor de junta. Transitable tras 24 horas y aplicable en interiores y exteriores, así como paredes y suelos. Muy trabajable y de fácil limpieza en la aplicación. Evita la acumulación de suciedad una vez endurecido. MasterTile FLX 500 es un mortero resistente a las heladas e impermeable Resistente a las heladas e impermeable al agua. Endurecimiento sin fisuración. Aplicable en juntas hasta 10 mm. Dúctil. Fácilmente trabajable. Impermeable. MasterTile FLX 500 está clasificado según la UNE-EN 13888:2009 como tipo CG2 W A de material de rejuntado para baldosas cerámicas. MasterTile FLX 500 podría clasificarse como S1 según UNE-EN 12002 gracias a su deformabilidad, en el caso de que se consideraran los morteros de rejuntado en dicha norma.
