# MasterTile P 302 - puente unión sobre soporte absorbente para cerámica

- Propiedad del archivo: CONSTRUNARIO
- Formato: FIEBDC-3/2012
- Programa: Construnario Versión 3.51
- Fecha de los precios: 01/10/2021
- Divisa: EUR
- Código: master-build (14/10/2021)

**UMBS_307** m2 MasterTile P 302 - puente unión sobre soporte absorbente para cerámica
Imprimación multifuncional para suelos y paredes MasterTile P 302 de Master Builders Solutions o similar (rendimiento medio de 150 gr/m2), aplicación de protección antihumedad, endurecimiento superficial de yeso y sobre soportes absorbentes, para la posterior colocación de cerámica. Medida la superficie ejecutada.

| Código | Ud | Descripción | Rendimiento |
|---|---|---|---|
| 57204636_MBS | kg | Imprimación multifuncional, referencia MasterTile P 302 de Master Builders Solutions. Para suelos y paredes (material; 06/10/2021) | 0.150 |
| OGEN006 | h | Peón especialista (mano de obra) | 0.100 |

## Recursos

**57204636_MBS** kg Imprimación multifuncional, referencia MasterTile P 302 de Master Builders Solutions. Para suelos y paredes
MasterTile P 302 es un protector antihumedad y de endurecimiento superficial del yeso y otros soportes absorbentes para la posterior colocación de cerámica con adhesivos Master Builders Solutions. ¿Cuáles son las propiedades de MasterTile P 302? Protege los soportes absorbentes de la humedad. Además, el endurecimiento superficial que proporciona, mejora la capacidad portante y la adherencia de cerámica, moquetas, revoques, etc. Listo para su empleo. Inodoro. No contiene disolventes. Sin efectos narcóticos. No inflamable.
