# MasterTile NTS 440 - chapado para interior, piedra cuarcita, 2 cm

- Propiedad del archivo: CONSTRUNARIO
- Formato: FIEBDC-3/2012
- Programa: Construnario Versión 3.51
- Fecha de los precios: 01/10/2021
- Divisa: EUR
- Código: master-build (14/10/2021)

**UMBS_404** m2 MasterTile NTS 440 - chapado para interior, piedra cuarcita, 2 cm
Chapado de piedra de cuarcita de 2 cm de espesor en piezas de 60x30 cm, fijadas con adhesivo elástico especial para piedra natural MasterTile NTS 440 de Master Builders Solutions o similar (clasificación C2TE según EN 12004); incluso ingleteado en encuentros, rejuntado con mortero elástico deformable e impermeable MasterTile FLX 428 de Master Builders Solutions o similar (clasificación CE2 según EN 13888 y S1 según EN 12002) y limpieza. Medido deduciendo huecos mayores de 0,25 m2.

| Código | Ud | Descripción | Rendimiento |
|---|---|---|---|
| 57200290_MBS | kg | Adhesivo especial, referencia MasterTile NTS 440 de Master Builders Solutions, Colocación de placas de mármol y piedra natural (material; 06/10/2021) | 6.000 |
| PGEN189 | m2 | Placa cuarcita 60x30x2 cm (material) | 1.020 |
| PGEN185 | u | Material auxiliar p/chapado piedra (material) | 1.000 |
| OGEN006 | h | Peón especialista (mano de obra) | 0.600 |
| OGEN003 | h | Oficial 1ª (mano de obra) | 0.600 |

## Recursos

**57200290_MBS** kg Adhesivo especial
MasterTile NTS 440 blanco es un adhesivo especial para colocación de placas de mármol y piedra natural. MasterTile NTS 440 blancoes un adhesivo que resiste a la humedad y es de rápido endurecimiento Aplicable en espesores hasta 15 mm. Rápido endurecimiento. Transitable y rejuntable tras 12 horas. Resiste la humedad permanente y las heladas. No comunica coloración a las placas de mármol y piedra natural. MasterTile NTS 440 blanco está clasificado según la UNE-EN 12004:2001 como adhesivo para baldosas cerámicas tipo C2TE.
