# MasterTile FLX 428 + MesterFlex 472 - alféizar de piedra artificial con goterón de 30 cm

- Propiedad del archivo: CONSTRUNARIO
- Formato: FIEBDC-3/2012
- Programa: Construnario Versión 3.51
- Fecha de los precios: 01/10/2021
- Divisa: EUR
- Código: master-build (14/10/2021)

**UMBS_479** m MasterTile FLX 428 + MesterFlex 472 - alféizar de piedra artificial con goterón de 30 cm
Formación de alféizar con piezas de piedra artificial con goterón de 30 cm. de anchura y 3 cm. de espesor, recibido con adhesivo elástico deformable MasterTile FLX 428 de Master Builders Solutions o similar (clasificación C2TE según EN 12004), incluso rejuntado con el mismo material, mortero deformable MasterTile FLX 428 de Master Builders Solutions o similar (clasificación según EN 13888 como CE2) y limpieza del pavimento y p.p. de sellado de juntas con paramentos con masilla monocomponente de poliuretano elástica MasterSeal NP 472 (según EN 15651-1, reacción al fuego Clase E); construido según NTE/SR-1. Medido según la anchura libre de hueco.

| Código | Ud | Descripción | Rendimiento |
|---|---|---|---|
| 57204212_MBS | kg | Adhesivo deformable y ligero MasterTile FLX 428 de Master Builders Solutions para colocación de cerámica en fachadas (material; 06/10/2021) | 1.200 |
| 50480156_MBS | u | Masilla elástica monocomponente, referencia MasterSeal NP 472 de Master Builders Solutions. Cartucho 600 ml (material; 05/10/2021) | 0.258 |
| PGEN193 | m | Vierteaguas piedra artificial 30x3 cm (material) | 1.060 |
| OGEN006 | h | Peón especialista (mano de obra) | 0.300 |
| OGEN003 | h | Oficial 1ª (mano de obra) | 0.300 |

## Recursos

**57204212_MBS** kg Adhesivo deformable y ligero MasterTile FLX 428 de Master Builders Solutions para colocación de cerámica en fachadas
MasterTile FLX 428 blanco, adhesivo resistente a la humedad y deformable. Resistente a la humedad permanente. Elevada impermeabilidad al agua. Evita el uso de separadores en paredes. Las baldosas no deslizan. Deformable. Absorbe movimientos por cambios de temperaturas o deformaciones del soporte. Gran adherencia con cualquier tipo de baldosa cerámica, incluso materiales con poca absorción (gres porcelánico, etc.). Clasificado como C2TE según UNE EN 12004:2008+A1:2012. Clasificado como S1 según UNE EN 12002:2009.

**50480156_MBS** u Masilla elástica monocomponente, referencia MasterSeal NP 472 de Master Builders Solutions. Cartucho 600 ml
MasterSeal NP 472 es el sellado ideal para las juntas de construcción y dilatación tanto en edificación como en obra civil MasterSeal NP 472 se utiliza para sellar juntas de elementos prefabricados de hormigón o mortero. MasterSeal NP 472 es aplicado en paredes y techos y en superficies no expuestas a ataques mecánicos ni en inmersión permanente
