# MasterTile P 303 - puente unión sop. no absorbente para cerámica

- Propiedad del archivo: CONSTRUNARIO
- Formato: FIEBDC-3/2012
- Programa: Construnario Versión 3.51
- Fecha de los precios: 01/10/2021
- Divisa: EUR
- Código: master-build (14/10/2021)

**UMBS_485** m2 MasterTile P 303 - puente unión sop. no absorbente para cerámica
Aplicación de puente de unión Master Tile P 303 de Master Builders Solutions o similar (rendimiento aprox. 90 - 130 ml/m2), (depende del grado de absorción y porosidad del soporte), imprimación especial para soportes vitrificados y no absorbentes, para paramentos horizontales y verticales, en interiores y exteriores, imprimación sobre soportes impermeables y no absorbentes como terrazo, baldosas cerámicas, clinker vitrificado, baldosas sintéticas o de piedra natural, revestimientos de PVC correctamente adheridos y lijados, etc., antes de colocar cerámica con MasterTile FLX 428 blanco, etc., antes de la aplicación de morteros de reparación tipo MasterEmaco N 205 FC y antes de la aplicación de MasterTile SL 515. Medida la superficie ejecutada.

| Código | Ud | Descripción | Rendimiento |
|---|---|---|---|
| 50419511_MBS | l | Imprimación multifuncional, referencia MasterTile P 303 de Master Builders Solutions, Para suelos y paredes (material; 06/10/2021) | 0.110 |
| OGEN006 | h | Peón especialista (mano de obra) | 0.310 |

## Recursos

**50419511_MBS** l Imprimación multifuncional, referencia MasterTile P 303 de Master Builders Solutions, Para suelos y paredes
MasterTile P 303 es una imprimación especial para la colocación de cerámica sobre soportes no absorbentes y lisos, como cerámica antigua. Aplicable en suelos y paredes interiores y exteriores. No aplicable en contacto permanente con agua. ¿Cuáles son las propiedades de MasterTile P 303? Curado rápido, puede ser revestido tras sólo 30 - 45 minutos. Rápida secuencia de las siguientes etapas. Listo para aplicar. No necesita mezcla. Trabajabilidad optimizada para aplicar mediante rodillo o cepillo. Libre de disolventes. Elevada adherencia sobre el soporte y sobre los posteriores recubrimientos. Resistente a la humedad. Puede ser recubierto directamente con baldosas cerámicas en caso de exposición moderada a la humedad y de no requerirse impermeabilziación. Coloreado para facilitar la detección de las zonas ya tratadas.
