# MasterTile P 350 - puente unión sobre sop. absorbente para cerámica

- Propiedad del archivo: CONSTRUNARIO
- Formato: FIEBDC-3/2012
- Programa: Construnario Versión 3.51
- Fecha de los precios: 01/10/2021
- Divisa: EUR
- Código: master-build (14/10/2021)

**UMBS_486** m2 MasterTile P 350 - puente unión sobre sop. absorbente para cerámica
Aplicación de puente de unión hidráulico MasterTile P 350 de Master Builders Solutions o similar (Rendimiento aprox. 2 Kg de mortero amasado por m2 y mm de espesor), para aplicación de morteros y adhesivos sobre soportes vitrificados, para interiores y exteriores, paredes y suelos, puente de unión entre soportes vitrificados y morteros hidráulicos, puente de unión para revestimientos cerámicos o de piedra natural sobre hormigones impermeables, morteros impermeables, hormigón pulido, cerámica vieja, piedra natural, mármol y acero, puente de unión para aplicación de morteros. Medida la superficie ejecutada.

| Código | Ud | Descripción | Rendimiento |
|---|---|---|---|
| 50428071_MBS | kg | Puente de unión hidráulico, referencia MasterTile P 350 de Master Builders Solutions (material; 06/10/2021) | 2.000 |
| OGEN006 | h | Peón especialista (mano de obra) | 0.150 |

## Recursos

**50428071_MBS** kg Puente de unión hidráulico, referencia MasterTile P 350 de Master Builders Solutions
MasterTile P 350 es un Puente de unión para la colocación de cerámica sobre cerámica antigua, pavimentos y revoques muy lisos y soportes no absorbentes en general, así como en lugares que deban resistir humedad permanente o inmersión en agua como piscinas. Aplicable en interiores y exteriores. Contiene cementos, áridos seleccionados, resinas sintéticas especiales. ¿Cuáles son las propiedades de MasterTile P 350? Cura formando una superficie granular que proporciona una buena adherencia para morteros y adhesivos. Elevada capacidad humectante y gran capacidad adherente en soportes de muy alta densidad y no impermeables al agua. Elevada adherencia sobre soportes no absorbentes. Resistente al agua y a las heladas. Producto multi-uso para aplicaciones interiores y exteriores. Endurecimiento rápido. Puede ser recubierto con cerámica en tan sólo 24 horas aproximadamente. Fácilmente trabajable. Sólo necesita de ser mezclado con agua.
