# Puente de unión hidráulico, referencia MasterTile P 350 de Master Builders Solutions

- Propiedad del archivo: CONSTRUNARIO
- Formato: FIEBDC-3/2012
- Programa: Construnario Versión 3.51
- Fecha de los precios: 06/10/2021
- Divisa: EUR

**50428071_MBS** kg Puente de unión hidráulico, referencia MasterTile P 350 de Master Builders Solutions
MasterTile P 350 es un Puente de unión para la colocación de cerámica sobre cerámica antigua, pavimentos y revoques muy lisos y soportes no absorbentes en general, así como en lugares que deban resistir humedad permanente o inmersión en agua como piscinas. Aplicable en interiores y exteriores. Contiene cementos, áridos seleccionados, resinas sintéticas especiales. ¿Cuáles son las propiedades de MasterTile P 350? Cura formando una superficie granular que proporciona una buena adherencia para morteros y adhesivos. Elevada capacidad humectante y gran capacidad adherente en soportes de muy alta densidad y no impermeables al agua. Elevada adherencia sobre soportes no absorbentes. Resistente al agua y a las heladas. Producto multi-uso para aplicaciones interiores y exteriores. Endurecimiento rápido. Puede ser recubierto con cerámica en tan sólo 24 horas aproximadamente. Fácilmente trabajable. Sólo necesita de ser mezclado con agua.
