# MasterTile FLX 800 - adhesivo soporte no absorbente para colocación de cerámica

- Propiedad del archivo: CONSTRUNARIO
- Formato: FIEBDC-3/2012
- Programa: Construnario Versión 3.51
- Fecha de los precios: 01/10/2021
- Divisa: EUR
- Código: master-build (14/10/2021)

**UMBS_487** m2 MasterTile FLX 800 - adhesivo soporte no absorbente para colocación de cerámica
Aplicación de adhesivo de poliuretano bicomponente, flexible y rápido MasterTile FLX 800 de Master Builders Solutions o similar (clasificación R2T según EN 12004) (rendimiento medio 1,5 kg/m2), para interiores y exteriores, paredes y suelos, colocación de baldosas de cerámica, gres, piedra natural, mosaicos, etc., colocación sobre soportes de madera, cartón-yeso y fibrocemento y adhesivo sobre soportes no absorbentes como PVC, linóleo, poliéster, acero y cerámica antigua, entre otros. Medida la superficie ejecutada.

| Código | Ud | Descripción | Rendimiento |
|---|---|---|---|
| 25027333_MBS | kg | Adhesivo de poliuretano bicomponente, referencia MasterTile FLX 800 de Master Builders Solutions (material; 06/10/2021) | 1.500 |
| OGEN006 | h | Peón especialista (mano de obra) | 0.150 |

## Recursos

**25027333_MBS** kg Adhesivo de poliuretano bicomponente, referencia MasterTile FLX 800 de Master Builders Solutions
MasterTile FLX 800 es un adhesivo de resinas de reacción en dos componentes deformable para la colocación de cerámica sobre soportes críticos como: madera, acero, aluminio, PVC, polyester, superficies plásticas, cerámica antigua, etc. Aplicable en interiores y exteriores, así como en suelos y paredes. ¿Cuáles son las propiedades de MasterTile FLX 800? Aplicable en espesores hasta 5 mm. Endurece rápidamente y sin fisuración. Flexible y deformable. Excelente adherencia sobre soportes impermeables y no absorbentes. Impermeable al agua. Protege la madera del agua y del vapor de agua.
