# Adhesivo de poliuretano bicomponente, referencia MasterTile FLX 800 de Master Builders Solutions

- Propiedad del archivo: CONSTRUNARIO
- Formato: FIEBDC-3/2012
- Programa: Construnario Versión 3.51
- Fecha de los precios: 06/10/2021
- Divisa: EUR

**25027333_MBS** kg Adhesivo de poliuretano bicomponente, referencia MasterTile FLX 800 de Master Builders Solutions
MasterTile FLX 800 es un adhesivo de resinas de reacción en dos componentes deformable para la colocación de cerámica sobre soportes críticos como: madera, acero, aluminio, PVC, polyester, superficies plásticas, cerámica antigua, etc. Aplicable en interiores y exteriores, así como en suelos y paredes. ¿Cuáles son las propiedades de MasterTile FLX 800? Aplicable en espesores hasta 5 mm. Endurece rápidamente y sin fisuración. Flexible y deformable. Excelente adherencia sobre soportes impermeables y no absorbentes. Impermeable al agua. Protege la madera del agua y del vapor de agua.
